# Sistemas de evacuación insonorizada

- Propiedad del archivo: RIB Spain
- Formato: FIEBDC-3/2016
- Programa: Presto 21.02
- Tipo: lista de precios
- Fecha de los precios: 16/03/2018
- Divisa: EUR
- IVA: 10 %
- Código: Evacuación (16/05/2011)

## TRIPLUS Sistema de evacuación insonorizado de polipropileno triple capa TRIPLUS (16/05/2011)

**Triplus32** m TUBERÍA DE EVACUACIÓN INSONORIZADA TRIPLUS, D=32mm (16/05/2011)
Precio: 15.08
Suministro y montaje de tubo TRIPLUS de polipropileno triple capa para evacuación insonorizada de aguas residuales y pluviales por gravedad a baja y alta temperatura, de diámetro 32 mm y 1,8 mm de espesor, fabricado y certificado según norma UNE-EN 1451, conforme a las especificaciones del DB-HR del CTE y RD 1367/2007 "Ley del Ruido", para unión mediante boca con junta elástica monolabial, certificado Fraunhofer nivel de fono absorbencia 12 dB (A) con caudal de descarga 2l/s según EN 14366. Presentación en barras de 0,5 m, 1 m y 3 m de color azul, gama Triplus de la serie sistemas de evacuación insonorizada ITALSAN. Incluye: Replanteo del recorrido de la bajante y de la situación de los elementos de sujeción. Presentación en seco de los tubos. Fijación del material auxiliar para montaje y sujeción a la obra. Montaje, conexionado y comprobación de su correcto funcionamiento. Realización de pruebas de servicio.

| Código | Ud | Descripción | Rendimiento | Precio | Importe |
|---|---|---|---|---|---|
| VS0650013 | m | Tubo Triplus Evacuación insonorizada, D=32 mm | 1 | 5.36 | 5.36 |
| VS0650409 | u | Codo 87°30' Triplus Evacuación Insonorizada, D= 32mm | 0.5 | 2.44 | 1.22 |
| VS0650501 | u | Derivación 45° Triplus Evacuación Insonorizada, D= 32 mm | 0.333 | 4.99 | 1.66 |
| mo004 | h | Oficial 1º fontanero (mano de obra) | 0.209 | 16.93 | 3.54 |
| mo005 | h | Ayudante fontanero (mano de obra) | 0.209 | 14.35 | 3.00 |
| %0200 | % | Medios auxiliares (16/05/2011) | 2 % | 14.78 | 0.30 |
|  |  | Total |  |  | 15.08 |

**Triplus40** m TUBERÍA DE EVACUACIÓN INSONORIZADA TRIPLUS, D=40mm (16/05/2011)
Precio: 15.13
Suministro y montaje de tubo TRIPLUS de polipropileno triple capa para evacuación insonorizada de aguas residuales y pluviales por gravedad a baja y alta temperatura, de diámetro 40 mm y 1,8 mm de espesor, fabricado y certificado según norma UNE-EN 1451, conforme a las especificaciones del DB-HR del CTE y RD 1367/2007 "Ley del Ruido", para unión mediante boca con junta elástica monolabial, certificado Fraunhofer nivel de fono absorbencia 12 dB (A) con caudal de descarga 2l/s según EN 14366. Presentación en barras de 0,5 m, 1 m, 2m y 3 m de color azul, gama Triplus de la serie sistemas de evacuación insonorizada ITALSAN. Incluye: Replanteo del recorrido de la bajante y de la situación de los elementos de sujeción. Presentación en seco de los tubos. Fijación del material auxiliar para montaje y sujeción a la obra. Montaje, conexionado y comprobación de su correcto funcionamiento. Realización de pruebas de servicio.

| Código | Ud | Descripción | Rendimiento | Precio | Importe |
|---|---|---|---|---|---|
| VS0650033 | m | Tubo Triplus Evacuación insonorizada, D=40 mm | 1 | 5.3 | 5.30 |
| VS0650419 | u | Codo 87°30' Triplus Evacuación Insonorizada, D= 40mm | 0.5 | 2.44 | 1.22 |
| VS0650507 | u | Derivación 45° Triplus Evacuación Insonorizada, D= 40 mm | 0.333 | 5.31 | 1.77 |
| mo004 | h | Oficial 1º fontanero | 0.209 | 16.93 | 3.54 |
| mo005 | h | Ayudante fontanero | 0.209 | 14.35 | 3.00 |
| %0200 | % | Medios auxiliares | 2 % | 14.83 | 0.30 |
|  |  | Total |  |  | 15.13 |

**Triplus50** m TUBERÍA DE EVACUACIÓN INSONORIZADA TRIPLUS, D=50mm (16/05/2011)
Precio: 16.22
Suministro y montaje de tubo TRIPLUS de polipropileno triple capa para evacuación insonorizada de aguas residuales y pluviales por gravedad a baja y alta temperatura, de diámetro 50 mm y 1,8 mm de espesor, fabricado y certificado según norma UNE-EN 1451, conforme a las especificaciones del DB-HR del CTE y RD 1367/2007 "Ley del Ruido", para unión mediante boca con junta elástica monolabial, certificado Fraunhofer nivel de fono absorbencia 12 dB (A) con caudal de descarga 2l/s según EN 14366. Presentación en barras de 0,5 m, 1 m, 2m y 3 m de color azul, gama Triplus de la serie sistemas de evacuación insonorizada ITALSAN. Incluye: Replanteo del recorrido de la bajante y de la situación de los elementos de sujeción. Presentación en seco de los tubos. Fijación del material auxiliar para montaje y sujeción a la obra. Montaje, conexionado y comprobación de su correcto funcionamiento. Realización de pruebas de servicio.

| Código | Ud | Descripción | Rendimiento | Precio | Importe |
|---|---|---|---|---|---|
| VS0650053 | m | Tubo Triplus Evacuación insonorizada, D=50 mm | 1 | 5.7 | 5.70 |
| VS0650429 | u | Codo 87°30' Triplus Evacuación Insonorizada, D= 50mm | 0.5 | 3.08 | 1.54 |
| VS0650513 | u | Derivación 45° Triplus Evacuación Insonorizada, D= 50 mm | 0.333 | 6.36 | 2.12 |
| mo004 | h | Oficial 1º fontanero | 0.209 | 16.93 | 3.54 |
| mo005 | h | Ayudante fontanero | 0.209 | 14.35 | 3.00 |
| %0200 | % | Medios auxiliares | 2 % | 15.90 | 0.32 |
|  |  | Total |  |  | 16.22 |

**Triplus75** m TUBERÍA DE EVACUACIÓN INSONORIZADA TRIPLUS, D=75mm (16/05/2011)
Precio: 21.92
Suministro y montaje de tubo TRIPLUS de polipropileno triple capa para evacuación insonorizada de aguas residuales y pluviales por gravedad a baja y alta temperatura, de diámetro 75 mm y 2,6 mm de espesor, fabricado y certificado según norma UNE-EN 1451, conforme a las especificaciones del DB-HR del CTE y RD 1367/2007 "Ley del Ruido", para unión mediante boca con junta elástica monolabial, certificado Fraunhofer nivel de fono absorbencia 12 dB (A) con caudal de descarga 2l/s según EN 14366. Presentación en barras de 0,5 m, 1 m, 2m y 3 m de color azul, gama Triplus de la serie sistemas de evacuación insonorizada ITALSAN. Incluye: Replanteo del recorrido de la bajante y de la situación de los elementos de sujeción. Presentación en seco de los tubos. Fijación del material auxiliar para montaje y sujeción a la obra. Montaje, conexionado y comprobación de su correcto funcionamiento. Realización de pruebas de servicio.

| Código | Ud | Descripción | Rendimiento | Precio | Importe |
|---|---|---|---|---|---|
| VS0650073 | m | Tubo Triplus Evacuación insonorizada, D=75 mm | 1 | 8.76 | 8.76 |
| VS0650439 | u | Codo 87°30' Triplus Evacuación Insonorizada, D= 75mm | 0.5 | 6.51 | 3.26 |
| VS0650519 | u | Derivación 45° Triplus Evacuación Insonorizada, D= 75 mm | 0.333 | 8.8 | 2.93 |
| mo004 | h | Oficial 1º fontanero | 0.209 | 16.93 | 3.54 |
| mo005 | h | Ayudante fontanero | 0.209 | 14.35 | 3.00 |
| %0200 | % | Medios auxiliares | 2 % | 21.49 | 0.43 |
|  |  | Total |  |  | 21.92 |

**Triplus90** m TUBERÍA DE EVACUACIÓN INSONORIZADA TRIPLUS, D= 90 mm (16/05/2011)
Precio: 27.77
Suministro y montaje de tubo TRIPLUS de polipropileno triple capa para evacuación insonorizada de aguas residuales y pluviales por gravedad a baja y alta temperatura, de diámetro 90 mm y 3,1 mm de espesor, fabricado y certificado según norma UNE-EN 1451, conforme a las especificaciones del DB-HR del CTE y RD 1367/2007 "Ley del Ruido", para unión mediante boca con junta elástica monolabial, certificado Fraunhofer nivel de fono absorbencia 12 dB (A) con caudal de descarga 2l/s según EN 14366. Presentación en barras de 0,5 m, 1 m, 2m y 3 m de color azul, gama Triplus de la serie sistemas de evacuación insonorizada ITALSAN. Incluye: Replanteo del recorrido de la bajante y de la situación de los elementos de sujeción. Presentación en seco de los tubos. Fijación del material auxiliar para montaje y sujeción a la obra. Montaje, conexionado y comprobación de su correcto funcionamiento. Realización de pruebas de servicio.

| Código | Ud | Descripción | Rendimiento | Precio | Importe |
|---|---|---|---|---|---|
| VS0650093 | m | Tubo Triplus Evacuación insonorizada, D=90 mm (material) | 1 | 12.67 | 12.67 |
| VS0650449 | u | Codo 87°30' Triplus Evacuación Insonorizada, D= 90 mm (material) | 0.5 | 7.22 | 3.61 |
| VS0650525 | u | Derivación 45° Triplus Evacuación Insonorizada, D= 90 mm (material) | 0.333 | 13.24 | 4.41 |
| mo004 | h | Oficial 1º fontanero | 0.209 | 16.93 | 3.54 |
| mo005 | h | Ayudante fontanero | 0.209 | 14.35 | 3.00 |
| %0200 | % | Medios auxiliares | 2 % | 27.23 | 0.54 |
|  |  | Total |  |  | 27.77 |

**Triplus110** m TUBERÍA DE EVACUACIÓN INSONORIZADA TRIPLUS, D= 110 mm (16/05/2011)
Precio: 30.26
Suministro y montaje de tubo TRIPLUS de polipropileno triple capa para evacuación insonorizada de aguas residuales y pluviales por gravedad a baja y alta temperatura, de diámetro 110 mm y 3,4 mm de espesor, fabricado y certificado según norma UNE-EN 1451, conforme a las especificaciones del DB-HR del CTE y RD 1367/2007 "Ley del Ruido", para unión mediante boca con junta elástica monolabial, certificado Fraunhofer nivel de fono absorbencia 12 dB (A) con caudal de descarga 2l/s según EN 14366. Presentación en barras de 0,5 m, 1 m, 2m y 3 m de color azul, gama Triplus de la serie sistemas de evacuación insonorizada ITALSAN. Incluye: Replanteo del recorrido de la bajante y de la situación de los elementos de sujeción. Presentación en seco de los tubos. Fijación del material auxiliar para montaje y sujeción a la obra. Montaje, conexionado y comprobación de su correcto funcionamiento. Realización de pruebas de servicio.

| Código | Ud | Descripción | Rendimiento | Precio | Importe |
|---|---|---|---|---|---|
| VS0650113 | m | Tubo Triplus Evacuación insonorizada, D=110 mm (material) | 1 | 14.4 | 14.40 |
| VS0650459 | u | Codo 87°30' Triplus Evacuación Insonorizada, D= 110 mm (material) | 0.5 | 7.59 | 3.80 |
| VS0650531 | u | Derivación 45° Triplus Evacuación Insonorizada, D= 110 mm (material) | 0.333 | 14.81 | 4.93 |
| mo004 | h | Oficial 1º fontanero | 0.209 | 16.93 | 3.54 |
| mo005 | h | Ayudante fontanero | 0.209 | 14.35 | 3.00 |
| %0200 | % | Medios auxiliares | 2 % | 29.67 | 0.59 |
|  |  | Total |  |  | 30.26 |

**Triplus125** m TUBERÍA DE EVACUACIÓN INSONORIZADA TRIPLUS, D= 125 mm (16/05/2011)
Precio: 54.84
Suministro y montaje de tubo TRIPLUS de polipropileno triple capa para evacuación insonorizada de aguas residuales y pluviales por gravedad a baja y alta temperatura, de diámetro 125 mm y 3,9 mm de espesor, fabricado y certificado según norma UNE-EN 1451, conforme a las especificaciones del DB-HR del CTE y RD 1367/2007 "Ley del Ruido", para unión mediante boca con junta elástica monolabial, certificado Fraunhofer nivel de fono absorbencia 12 dB (A) con caudal de descarga 2l/s según EN 14366. Presentación en barras de 0,5 m, 1 m, 2m y 3 m de color azul, gama Triplus de la serie sistemas de evacuación insonorizada ITALSAN. Incluye: Replanteo del recorrido de la bajante y de la situación de los elementos de sujeción. Presentación en seco de los tubos. Fijación del material auxiliar para montaje y sujeción a la obra. Montaje, conexionado y comprobación de su correcto funcionamiento. Realización de pruebas de servicio.

| Código | Ud | Descripción | Rendimiento | Precio | Importe |
|---|---|---|---|---|---|
| VS0650133 | m | Tubo Triplus Evacuación insonorizada, D=125 mm (material) | 1 | 19.69 | 19.69 |
| VS0650469 | u | Codo 87°30' Triplus Evacuación Insonorizada, D= 125 mm (material) | 0.5 | 20.84 | 10.42 |
| VS0650537 | u | Derivación 45° Triplus Evacuación Insonorizada, D= 125 mm (material) | 0.333 | 51.37 | 17.11 |
| mo004 | h | Oficial 1º fontanero | 0.209 | 16.93 | 3.54 |
| mo005 | h | Ayudante fontanero | 0.209 | 14.35 | 3.00 |
| %0200 | % | Medios auxiliares | 2 % | 53.76 | 1.08 |
|  |  | Total |  |  | 54.84 |

**Triplus160** m TUBERÍA DE EVACUACIÓN INSONORIZADA TRIPLUS, D=160mm (16/05/2011)
Precio: 82.25
Suministro y montaje de tubo TRIPLUS de polipropileno triple capa para evacuación insonorizada de aguas residuales y pluviales por gravedad a baja y alta temperatura, de diámetro 160 mm y 4,9 mm de espesor, fabricado y certificado según norma UNE-EN 1451, conforme a las especificaciones del DB-HR del CTE y RD 1367/2007 "Ley del Ruido", para unión mediante boca con junta elástica monolabial, certificado Fraunhofer nivel de fono absorbencia 12 dB (A) con caudal de descarga 2l/s según EN 14366. Presentación en barras de 0,5 m, 1 m, 2m y 3 m de color azul, gama Triplus de la serie sistemas de evacuación insonorizada ITALSAN. Incluye: Replanteo del recorrido de la bajante y de la situación de los elementos de sujeción. Presentación en seco de los tubos. Fijación del material auxiliar para montaje y sujeción a la obra. Montaje, conexionado y comprobación de su correcto funcionamiento. Realización de pruebas de servicio.

| Código | Ud | Descripción | Rendimiento | Precio | Importe |
|---|---|---|---|---|---|
| VS0650153 | m | Tubo Triplus Evacuación insonorizada, D=160 mm (material) | 1 | 30.2 | 30.20 |
| VS0650479 | u | Codo 87°30' Triplus Evacuación Insonorizada, D= 160 mm (material) | 0.5 | 34.45 | 17.23 |
| VS0650543 | u | Derivación 45° Triplus Evacuación Insonorizada, D= 160 mm (material) | 0.333 | 80.08 | 26.67 |
| mo004 | h | Oficial 1º fontanero | 0.209 | 16.93 | 3.54 |
| mo005 | h | Ayudante fontanero | 0.209 | 14.35 | 3.00 |
| %0200 | % | Medios auxiliares | 2 % | 80.64 | 1.61 |
|  |  | Total |  |  | 82.25 |

**Triplus200** m TUBERÍA DE EVACUACIÓN INSONORIZADA TRIPLUS, D=200mm (16/05/2011)
Precio: 231.62
Suministro y montaje de tubo TRIPLUS de polipropileno triple capa para evacuación insonorizada de aguas residuales y pluviales por gravedad a baja y alta temperatura, de diámetro 200 mm y 6,2 mm de espesor, fabricado y certificado según norma UNE-EN 1451, conforme a las especificaciones del DB-HR del CTE y RD 1367/2007 "Ley del Ruido", para unión mediante boca con junta elástica monolabial, certificado Fraunhofer nivel de fono absorbencia 12 dB (A) con caudal de descarga 2l/s según EN 14366. Presentación en barras de 1 m, 2m y 3 m de color azul, gama Triplus de la serie sistemas de evacuación insonorizada ITALSAN. Incluye: Replanteo del recorrido de la bajante y de la situación de los elementos de sujeción. Presentación en seco de los tubos. Fijación del material auxiliar para montaje y sujeción a la obra. Montaje, conexionado y comprobación de su correcto funcionamiento. Realización de pruebas de servicio.

| Código | Ud | Descripción | Rendimiento | Precio | Importe |
|---|---|---|---|---|---|
| VS0650173 | m | Tubo Triplus Evacuación insonorizada, D=200 mm (material) | 1 | 61.45 | 61.45 |
| VS0650489 | u | Codo 87°30' Triplus Evacuación Insonorizada, D= 200 mm (material) | 0.5 | 160.15 | 80.08 |
| VS0650669 | u | Derivación 45° Triplus Evacuación Insonorizada, D= 200 mm (material) | 0.333 | 237.26 | 79.01 |
| mo004 | h | Oficial 1º fontanero | 0.209 | 16.93 | 3.54 |
| mo005 | h | Ayudante fontanero | 0.209 | 14.35 | 3.00 |
| %0200 | % | Medios auxiliares | 2 % | 227.08 | 4.54 |
|  |  | Total |  |  | 231.62 |

**Triplus250** m TUBERÍA DE EVACUACIÓN INSONORIZADA TRIPLUS, D=250mm (16/05/2011)
Precio: 391.62
Suministro y montaje de tubo TRIPLUS de polipropileno triple capa para evacuación insonorizada de aguas residuales y pluviales por gravedad a baja y alta temperatura, de diámetro 250 mm y 7,7 mm de espesor, fabricado y certificado según norma UNE-EN 1451, conforme a las especificaciones del DB-HR del CTE y RD 1367/2007 "Ley del Ruido", para unión mediante boca con junta elástica monolabial, certificado Fraunhofer nivel de fono absorbencia 12 dB (A) con caudal de descarga 2l/s según EN 14366. Presentación en barras de 1 m y 3 m de color azul, gama Triplus de la serie sistemas de evacuación insonorizada ITALSAN. Incluye: Replanteo del recorrido de la bajante y de la situación de los elementos de sujeción. Presentación en seco de los tubos. Fijación del material auxiliar para montaje y sujeción a la obra. Montaje, conexionado y comprobación de su correcto funcionamiento. Realización de pruebas de servicio.

| Código | Ud | Descripción | Rendimiento | Precio | Importe |
|---|---|---|---|---|---|
| VS0650193 | m | Tubo Triplus Evacuación insonorizada, D=250 mm (material) | 1 | 102.7 | 102.70 |
| VS0650499 | u | Codo 87°30' Triplus Evacuación Insonorizada, D= 250 mm (material) | 0.5 | 272.87 | 136.44 |
| VS0650685 | u | Derivación 45° Triplus Evacuación Insonorizada, , D= 250 mm (material) | 0.333 | 415.21 | 138.26 |
| mo004 | h | Oficial 1º fontanero | 0.209 | 16.93 | 3.54 |
| mo005 | h | Ayudante fontanero | 0.209 | 14.35 | 3.00 |
| %0200 | % | Medios auxiliares | 2 % | 383.94 | 7.68 |
|  |  | Total |  |  | 391.62 |

## PP3 Sistema de evacuación fonoabsorbente de polipropileno triple capa PP3 PHONO (16/05/2011)

**PP3-40** TUBERÍA DE EVACUACIÓN FONOABSORBENTE PP3 PHONO, D=40mm (material; 16/05/2011)
Precio: 12.08
Suministro y montaje de tubo de polipropileno triple capa reciclado fonoabsorvente para evacuación insonorizada de aguas residuales y pluviales por gravedad a baja y alta temperatura, de diámetro 40mm y 1,8 mm de espesor, fabricado según norma UNE-EN 1451, conforme a las especificaciones del DB-HR del CTE y RD 1367/2007 "Ley del Ruido", para unión mediante boca con junta elástica monolabial, certificado Fraunhofer nivel de fono absorbencia 17 dB (A) con caudal de descarga 2l/s según EN 14366. Presentación en barras de 0,5 m, 1 m y 3 m de color gris, gama PP3 Phono de la serie sistemas de evacuación insonorizada ITALSAN. Incluye: Replanteo del recorrido de la bajante y de la situación de los elementos de sujeción. Presentación en seco de los tubos. Fijación del material auxiliar para montaje y sujeción a la obra. Montaje, conexionado y comprobación de su correcto funcionamiento. Realización de pruebas de servicio.

| Código | Ud | Descripción | Rendimiento | Precio | Importe |
|---|---|---|---|---|---|
| VS0501035 | m | Tubo PP3 Phono fonoabsorvente para Evacuación insonorizada, D= 40mm | 1 | 3.97 | 3.97 |
| VS0504023 | u | Codo 87°30' PP3 Phono, D= 40mm | 0.5 | 1.13 | 0.57 |
| VS0508007 | u | Derivación 45° PP3 Phono, D= 40mm | 0.333 | 2.28 | 0.76 |
| mo004 | h | Oficial 1º fontanero | 0.209 | 16.93 | 3.54 |
| mo005 | h | Ayudante fontanero | 0.209 | 14.35 | 3.00 |
| %0200 | % | Medios auxiliares | 2 % | 11.84 | 0.24 |
|  |  | Total |  |  | 12.08 |

**PP3-50** TUBERÍA DE EVACUACIÓN FONOABSORBENTE PP3 PHONO, D=50mm (material; 16/05/2011)
Precio: 12.74
Suministro y montaje de tubo de polipropileno triple capa reciclado fonoabsorvente para evacuación insonorizada de aguas residuales y pluviales por gravedad a baja y alta temperatura, de diámetro 50mm y 1,8 mm de espesor, fabricado según norma UNE-EN 1451, conforme a las especificaciones del DB-HR del CTE y RD 1367/2007 "Ley del Ruido", para unión mediante boca con junta elástica monolabial, certificado Fraunhofer nivel de fono absorbencia 17 dB (A) con caudal de descarga 2l/s según EN 14366. Presentación en barras de 0,5 m, 1 m y 3 m de color gris, gama PP3 Phono de la serie sistemas de evacuación insonorizada ITALSAN. Incluye: Replanteo del recorrido de la bajante y de la situación de los elementos de sujeción. Presentación en seco de los tubos. Fijación del material auxiliar para montaje y sujeción a la obra. Montaje, conexionado y comprobación de su correcto funcionamiento. Realización de pruebas de servicio.

| Código | Ud | Descripción | Rendimiento | Precio | Importe |
|---|---|---|---|---|---|
| VS0501055 | m | Tubo PP3 Phono fonoabsorvente para Evacuación insonorizada, D= 50mm | 1 | 4.2 | 4.20 |
| VS0504035 | u | Codo 87°30' PP3 Phono, D= 50mm | 0.5 | 1.31 | 0.66 |
| VS0508013 | u | Derivación 45° PP3 Phono, D= 50mm | 0.333 | 3.28 | 1.09 |
| mo004 | h | Oficial 1º fontanero | 0.209 | 16.93 | 3.54 |
| mo005 | h | Ayudante fontanero | 0.209 | 14.35 | 3.00 |
| %0200 | % | Medios auxiliares | 2 % | 12.49 | 0.25 |
|  |  | Total |  |  | 12.74 |

**PP3-75** TUBERÍA DE EVACUACIÓN FONOABSORBENTE PP3 PHONO, D=75mm (material; 16/05/2011)
Precio: 15.69
Suministro y montaje de tubo de polipropileno triple capa reciclado fonoabsorvente para evacuación insonorizada de aguas residuales y pluviales por gravedad a baja y alta temperatura, de diámetro 75 mm y 1,9 mm de espesor, fabricado según norma UNE-EN 1451, conforme a las especificaciones del DB-HR del CTE y RD 1367/2007 "Ley del Ruido", para unión mediante boca con junta elástica monolabial, certificado Fraunhofer nivel de fono absorbencia 17 dB (A) con caudal de descarga 2l/s según EN 14366. Presentación en barras de 3 m de color gris, gama PP3 Phono de la serie sistemas de evacuación insonorizada ITALSAN. Incluye: Replanteo del recorrido de la bajante y de la situación de los elementos de sujeción. Presentación en seco de los tubos. Fijación del material auxiliar para montaje y sujeción a la obra. Montaje, conexionado y comprobación de su correcto funcionamiento. Realización de pruebas de servicio.

| Código | Ud | Descripción | Rendimiento | Precio | Importe |
|---|---|---|---|---|---|
| VS0501075 | m | Tubo PP3 Phono fonoabsorvente para Evacuación insonorizada, D= 75mm | 1 | 6.37 | 6.37 |
| VS0504047 | u | Codo 87°30' PP3 Phono, D= 75mm | 0.5 | 2.19 | 1.10 |
| VS0508019 | u | Derivación 45° PP3 Phono, D=75mm | 0.333 | 4.11 | 1.37 |
| mo004 | h | Oficial 1º fontanero | 0.209 | 16.93 | 3.54 |
| mo005 | h | Ayudante fontanero | 0.209 | 14.35 | 3.00 |
| %0200 | % | Medios auxiliares | 2 % | 15.38 | 0.31 |
|  |  | Total |  |  | 15.69 |

**PP3-90** TUBERÍA DE EVACUACIÓN FONOABSORBENTE PP3 PHONO, D=90mm (material; 16/05/2011)
Precio: 20.55
Suministro y montaje de tubo de polipropileno triple capa reciclado fonoabsorvente para evacuación insonorizada de aguas residuales y pluviales por gravedad a baja y alta temperatura, de diámetro 90 mm y 2,2 mm de espesor, fabricado según norma UNE-EN 1451, conforme a las especificaciones del DB-HR del CTE y RD 1367/2007 "Ley del Ruido", para unión mediante boca con junta elástica monolabial, certificado Fraunhofer nivel de fono absorbencia 17 dB (A) con caudal de descarga 2l/s según EN 14366. Presentación en barras de 3 m de color gris, gama PP3 Phono de la serie sistemas de evacuación insonorizada ITALSAN. Incluye: Replanteo del recorrido de la bajante y de la situación de los elementos de sujeción. Presentación en seco de los tubos. Fijación del material auxiliar para montaje y sujeción a la obra. Montaje, conexionado y comprobación de su correcto funcionamiento. Realización de pruebas de servicio.

| Código | Ud | Descripción | Rendimiento | Precio | Importe |
|---|---|---|---|---|---|
| VS0501155 | m | Tubo PP3 Phono fonoabsorvente para Evacuación insonorizada, D= 90mm | 1 | 9.14 | 9.14 |
| VS0599051 | u | Codo 87°30' PP3 Phono, D= 90mm | 0.5 | 4.89 | 2.45 |
| VS0599061 | u | Derivación 45° PP3 Phono, D=90mm | 0.333 | 6.08 | 2.02 |
| mo004 | h | Oficial 1º fontanero | 0.209 | 16.93 | 3.54 |
| mo005 | h | Ayudante fontanero | 0.209 | 14.35 | 3.00 |
| %0200 | % | Medios auxiliares | 2 % | 20.15 | 0.40 |
|  |  | Total |  |  | 20.55 |

**PP3-110** TUBERÍA DE EVACUACIÓN FONOABSORBENTE PP3 PHONO, D=110mm (material; 16/05/2011)
Precio: 25.74
Suministro y montaje de tubo de polipropileno triple capa reciclado fonoabsorvente para evacuación insonorizada de aguas residuales y pluviales por gravedad a baja y alta temperatura, de diámetro 110mm y 2,7 mm de espesor, fabricado según norma UNE-EN 1451, conforme a las especificaciones del DB-HR del CTE y RD 1367/2007 "Ley del Ruido", para unión mediante boca con junta elástica monolabial, certificado Fraunhofer nivel de fono absorbencia 17 dB (A) con caudal de descarga 2l/s según EN 14366. Presentación en barras de 0,5 m, 1 m y 3 m de color gris, gama PP3 Phono de la serie sistemas de evacuación insonorizada ITALSAN. Incluye: Replanteo del recorrido de la bajante y de la situación de los elementos de sujeción. Presentación en seco de los tubos. Fijación del material auxiliar para montaje y sujeción a la obra. Montaje, conexionado y comprobación de su correcto funcionamiento. Realización de pruebas de servicio.

| Código | Ud | Descripción | Rendimiento | Precio | Importe |
|---|---|---|---|---|---|
| VS0501095 | m | Tubo PP3 Phono fonoabsorvente para Evacuación insonorizada, D= 110mm | 1 | 12.15 | 12.15 |
| VS0504059 | u | Codo 87°30' PP3 Phono, D= 110mm | 0.5 | 6.16 | 3.08 |
| VS0508025 | u | Derivación 45° PP3 Phono, D=110mm | 0.333 | 10.43 | 3.47 |
| mo004 | h | Oficial 1º fontanero | 0.209 | 16.93 | 3.54 |
| mo005 | h | Ayudante fontanero | 0.209 | 14.35 | 3.00 |
| %0200 | % | Medios auxiliares | 2 % | 25.24 | 0.50 |
|  |  | Total |  |  | 25.74 |

**PP3-125** TUBERÍA DE EVACUACIÓN FONOABSORBENTE PP3 PHONO, D=125mm (material; 16/05/2011)
Precio: 38.39
Suministro y montaje de tubo de polipropileno triple capa reciclado fonoabsorvente para evacuación insonorizada de aguas residuales y pluviales por gravedad a baja y alta temperatura, de diámetro 125 mm y 3,1 mm de espesor, fabricado según norma UNE-EN 1451, conforme a las especificaciones del DB-HR del CTE y RD 1367/2007 "Ley del Ruido", para unión mediante boca con junta elástica monolabial, certificado Fraunhofer nivel de fono absorbencia 17 dB (A) con caudal de descarga 2l/s según EN 14366. Presentación en barras de 1 m y 3 m de color gris, gama PP3 Phono de la serie sistemas de evacuación insonorizada ITALSAN. Incluye: Replanteo del recorrido de la bajante y de la situación de los elementos de sujeción. Presentación en seco de los tubos. Fijación del material auxiliar para montaje y sujeción a la obra. Montaje, conexionado y comprobación de su correcto funcionamiento. Realización de pruebas de servicio.

| Código | Ud | Descripción | Rendimiento | Precio | Importe |
|---|---|---|---|---|---|
| VS0501115 | m | Tubo PP3 Phono fonoabsorvente para Evacuación insonorizada, D= 125mm | 1 | 15.86 | 15.86 |
| VS0504071 | u | Codo 87°30' PP3 Phono, D= 125mm | 0.5 | 10.57 | 5.29 |
| VS0508031 | u | Derivación 45° PP3 Phono, D=125mm | 0.333 | 29.87 | 9.95 |
| mo004 | h | Oficial 1º fontanero | 0.209 | 16.93 | 3.54 |
| mo005 | h | Ayudante fontanero | 0.209 | 14.35 | 3.00 |
| %0200 | % | Medios auxiliares | 2 % | 37.64 | 0.75 |
|  |  | Total |  |  | 38.39 |

**PP3-160** TUBERÍA DE EVACUACIÓN FONOABSORBENTE PP3 PHONO, D=160mm (material; 16/05/2011)
Precio: 67
Suministro y montaje de tubo de polipropileno triple capa reciclado fonoabsorvente para evacuación insonorizada de aguas residuales y pluviales por gravedad a baja y alta temperatura, de diámetro 160 mm y 3,9 mm de espesor, fabricado según norma UNE-EN 1451, conforme a las especificaciones del DB-HR del CTE y RD 1367/2007 "Ley del Ruido", para unión mediante boca con junta elástica monolabial, certificado Fraunhofer nivel de fono absorbencia 17 dB (A) con caudal de descarga 2l/s según EN 14366. Presentación en barras de 1 m y 3 m de color gris, gama PP3 Phono de la serie sistemas de evacuación insonorizada ITALSAN. Incluye: Replanteo del recorrido de la bajante y de la situación de los elementos de sujeción. Presentación en seco de los tubos. Fijación del material auxiliar para montaje y sujeción a la obra. Montaje, conexionado y comprobación de su correcto funcionamiento. Realización de pruebas de servicio.

| Código | Ud | Descripción | Rendimiento | Precio | Importe |
|---|---|---|---|---|---|
| VS0501135 | m | Tubo PP3 Phono fonoabsorvente para Evacuación insonorizada, D= 160mm | 1 | 25.53 | 25.53 |
| VS0504083 | u | Codo 87°30' PP3 Phono, D= 160mm | 0.5 | 22.66 | 11.33 |
| VS0508037 | u | Derivación 45° PP3 Phono, D=160mm | 0.333 | 66.95 | 22.29 |
| mo004 | h | Oficial 1º fontanero | 0.209 | 16.93 | 3.54 |
| mo005 | h | Ayudante fontanero | 0.209 | 14.35 | 3.00 |
| %0200 | % | Medios auxiliares | 2 % | 65.69 | 1.31 |
|  |  | Total |  |  | 67 |

## SILERE Sistema de evacuación insonorizado de polipropileno monocapa con carga mineral SILERE (16/05/2011)

**Silere58** TUBERÍA DE EVACUACIÓN INSONORIZADA SILERE, D=58mm (16/05/2011)
Precio: 42.5
Suministro y montaje de tubo SILERE de polipropileno monocapa con carga mineral para evacuación insonorizada de aguas residuales y pluviales por gravedad a baja y alta temperatura, de diámetro 58 mm y 4 mm de espesor, fabricado según norma UNE-EN 1451, conforme a las especificaciones del DB-HR del CTE y RD 1367/2007 "Ley del Ruido", para unión mediante boca con junta elástica monolabial, certificado Fraunhofer nivel de fono absorbencia 6 dB (A) con caudal de descarga 2l/s según EN 14366. Presentación en barras de 1 m, 2 m y 3 m de color blanco roto, gama Silere de la serie sistemas de evacuación insonorizada ITALSAN. Incluye: Replanteo del recorrido de la bajante y de la situación de los elementos de sujeción. Presentación en seco de los tubos. Fijación del material auxiliar para montaje y sujeción a la obra. Montaje, conexionado y comprobación de su correcto funcionamiento. Realización de pruebas de servicio.

| Código | Ud | Descripción | Rendimiento | Precio | Importe |
|---|---|---|---|---|---|
| VS0220011 | m | Tubo Silere evacuación insonorizada, D= 58mm | 1 | 19.74 | 19.74 |
| VS0221009 | u | Codo 87°30' Silere Evacuación Insonorizada,D= 58mm | 0.5 | 14.49 | 7.25 |
| VS0222005 | u | Derivación 45° Silere Evacuación Insonorizada, D= 58 mm | 0.333 | 24.44 | 8.14 |
| mo004 | h | Oficial 1º fontanero | 0.209 | 16.93 | 3.54 |
| mo005 | h | Ayudante fontanero | 0.209 | 14.35 | 3.00 |
| %0200 | % | Medios auxiliares | 2 % | 41.67 | 0.83 |
|  |  | Total |  |  | 42.5 |

**Silere78** TUBERÍA DE EVACUACIÓN INSONORIZADA SILERE, D=78mm (16/05/2011)
Precio: 44.16
Suministro y montaje de tubo SILERE de polipropileno monocapa con carga mineral para evacuación insonorizada de aguas residuales y pluviales por gravedad a baja y alta temperatura, de diámetro 78 mm y 4,5 mm de espesor, fabricado según norma UNE-EN 1451, conforme a las especificaciones del DB-HR del CTE y RD 1367/2007 "Ley del Ruido", para unión mediante boca con junta elástica monolabial, certificado Fraunhofer nivel de fono absorbencia 6 dB (A) con caudal de descarga 2l/s según EN 14366. Presentación en barras de 1 m, 2 m y 3 m de color blanco roto, gama Silere de la serie sistemas de evacuación insonorizada ITALSAN. Incluye: Replanteo del recorrido de la bajante y de la situación de los elementos de sujeción. Presentación en seco de los tubos. Fijación del material auxiliar para montaje y sujeción a la obra. Montaje, conexionado y comprobación de su correcto funcionamiento. Realización de pruebas de servicio.

| Código | Ud | Descripción | Rendimiento | Precio | Importe |
|---|---|---|---|---|---|
| VS0220031 | m | Tubo Silere evacuación insonorizada, D= 78mm | 1 | 20.7 | 20.70 |
| VS0221019 | u | Codo 87°30' Silere Evacuación Insonorizada,,D= 78mm | 0.5 | 14.49 | 7.25 |
| VS0222009 | u | Derivación 45° Silere Evacuación Insonorizada, D= 78 mm | 0.333 | 26.43 | 8.80 |
| mo004 | h | Oficial 1º fontanero | 0.209 | 16.93 | 3.54 |
| mo005 | h | Ayudante fontanero | 0.209 | 14.35 | 3.00 |
| %0200 | % | Medios auxiliares | 2 % | 43.29 | 0.87 |
|  |  | Total |  |  | 44.16 |

**Silere90** TUBERÍA DE EVACUACIÓN INSONORIZADA SILERE, D=90mm (16/05/2011)
Precio: 50.35
Suministro y montaje de tubo SILERE de polipropileno monocapa con carga mineral para evacuación insonorizada de aguas residuales y pluviales por gravedad a baja y alta temperatura, de diámetro 90 mm y 4,5 mm de espesor, fabricado según norma UNE-EN 1451, conforme a las especificaciones del DB-HR del CTE y RD 1367/2007 "Ley del Ruido", para unión mediante boca con junta elástica monolabial, certificado Fraunhofer nivel de fono absorbencia 6 dB (A) con caudal de descarga 2l/s según EN 14366. Presentación en barras de 2 m y 3 m de color blanco roto, gama Silere de la serie sistemas de evacuación insonorizada ITALSAN. Incluye: Replanteo del recorrido de la bajante y de la situación de los elementos de sujeción. Presentación en seco de los tubos. Fijación del material auxiliar para montaje y sujeción a la obra. Montaje, conexionado y comprobación de su correcto funcionamiento. Realización de pruebas de servicio.

| Código | Ud | Descripción | Rendimiento | Precio | Importe |
|---|---|---|---|---|---|
| VS0220050 | m | Tubo Silere evacuación insonorizada, D= 90mm | 1 | 24.51 | 24.51 |
| VS0221029 | u | Codo 87°30' Silere Evacuación Insonorizada, D= 90mm | 0.5 | 19.2 | 9.60 |
| VS0222013 | u | Derivación 45° Silere Evacuación Insonorizada, D= 90 mm | 0.333 | 26.16 | 8.71 |
| mo004 | h | Oficial 1º fontanero | 0.209 | 16.93 | 3.54 |
| mo005 | h | Ayudante fontanero | 0.209 | 14.35 | 3.00 |
| %0200 | % | Medios auxiliares | 2 % | 49.36 | 0.99 |
|  |  | Total |  |  | 50.35 |

**Silere110** TUBERÍA DE EVACUACIÓN INSONORIZADA SILERE, D=110mm (16/05/2011)
Precio: 58.32
Suministro y montaje de tubo SILERE de polipropileno monocapa con carga mineral para evacuación insonorizada de aguas residuales y pluviales por gravedad a baja y alta temperatura, de diámetro 110 mm y 5,4 mm de espesor, fabricado según norma UNE-EN 1451, conforme a las especificaciones del DB-HR del CTE y RD 1367/2007 "Ley del Ruido", para unión mediante boca con junta elástica monolabial, certificado Fraunhofer nivel de fono absorbencia 6 dB (A) con caudal de descarga 2l/s según EN 14366. Presentación en barras de 0,25 m, 0,5 m, 1 m, 2m y 3 m de color blanco roto, gama Silere de la serie sistemas de evacuación insonorizada ITALSAN. Incluye: Replanteo del recorrido de la bajante y de la situación de los elementos de sujeción. Presentación en seco de los tubos. Fijación del material auxiliar para montaje y sujeción a la obra. Montaje, conexionado y comprobación de su correcto funcionamiento. Realización de pruebas de servicio.

| Código | Ud | Descripción | Rendimiento | Precio | Importe |
|---|---|---|---|---|---|
| VS0220061 | m | Tubo Silere evacuación insonorizada, D= 110mm | 1 | 27.83 | 27.83 |
| VS0221039 | u | Codo 87°30' Silere Evacuación Insonorizada,,D= 110mm | 0.5 | 20.59 | 10.30 |
| VS0222019 | u | Derivación 45° Silere Evacuación Insonorizada, D= 110mm | 0.333 | 37.58 | 12.51 |
| mo004 | h | Oficial 1º fontanero | 0.209 | 16.93 | 3.54 |
| mo005 | h | Ayudante fontanero | 0.209 | 14.35 | 3.00 |
| %0200 | % | Medios auxiliares | 2 % | 57.18 | 1.14 |
|  |  | Total |  |  | 58.32 |

**Silere135** TUBERÍA DE EVACUACIÓN INSONORIZADA SILERE, D=135mm (16/05/2011)
Precio: 85.72
Suministro y montaje de tubo SILERE de polipropileno monocapa con carga mineral para evacuación insonorizada de aguas residuales y pluviales por gravedad a baja y alta temperatura, de diámetro 135 mm y 5,6 mm de espesor, fabricado según norma UNE-EN 1451, conforme a las especificaciones del DB-HR del CTE y RD 1367/2007 "Ley del Ruido", para unión mediante boca con junta elástica monolabial, certificado Fraunhofer nivel de fono absorbencia 6 dB (A) con caudal de descarga 2l/s según EN 14366. Presentación en barras de 1 m y 3 m de color blanco roto, gama Silere de la serie sistemas de evacuación insonorizada ITALSAN. Incluye: Replanteo del recorrido de la bajante y de la situación de los elementos de sujeción. Presentación en seco de los tubos. Fijación del material auxiliar para montaje y sujeción a la obra. Montaje, conexionado y comprobación de su correcto funcionamiento. Realización de pruebas de servicio.

| Código | Ud | Descripción | Rendimiento | Precio | Importe |
|---|---|---|---|---|---|
| VS0220081 | m | Tubo Silere evacuación insonorizada, D= 135mm | 1 | 38.09 | 38.09 |
| VS0221049 | u | Codo 87°30' Silere Evacuación Insonorizada, D= 135mm | 0.5 | 33.24 | 16.62 |
| VS0222023 | u | Derivación 45° Silere Evacuación Insonorizada, D= 135mm | 0.333 | 68.45 | 22.79 |
| mo004 | h | Oficial 1º fontanero | 0.209 | 16.93 | 3.54 |
| mo005 | h | Ayudante fontanero | 0.209 | 14.35 | 3.00 |
| %0200 | % | Medios auxiliares | 2 % | 84.04 | 1.68 |
|  |  | Total |  |  | 85.72 |

**Silere160** TUBERÍA DE EVACUACIÓN INSONORIZADA SILERE, D=160mm (16/05/2011)
Precio: 115.68
Suministro y montaje de tubo SILERE de polipropileno monocapa con carga mineral para evacuación insonorizada de aguas residuales y pluviales por gravedad a baja y alta temperatura, de diámetro 160 mm y 5,6 mm de espesor, fabricado según norma UNE-EN 1451, conforme a las especificaciones del DB-HR del CTE y RD 1367/2007 "Ley del Ruido", para unión mediante boca con junta elástica monolabial, certificado Fraunhofer nivel de fono absorbencia 6 dB (A) con caudal de descarga 2l/s según EN 14366. Presentación en barras de 1 m y 3 m de color blanco roto, gama Silere de la serie sistemas de evacuación insonorizada ITALSAN. Incluye: Replanteo del recorrido de la bajante y de la situación de los elementos de sujeción. Presentación en seco de los tubos. Fijación del material auxiliar para montaje y sujeción a la obra. Montaje, conexionado y comprobación de su correcto funcionamiento. Realización de pruebas de servicio.

| Código | Ud | Descripción | Rendimiento | Precio | Importe |
|---|---|---|---|---|---|
| VS0220101 | m | Tubo Silere evacuación insonorizada, D= 160mm | 1 | 51.4 | 51.40 |
| VS0221059 | u | Codo 87°30' Silere Evacuación Insonorizada, D= 160mm | 0.5 | 46.85 | 23.43 |
| VS0222027 | u | Derivación 45° Silere Evacuación Insonorizada, D= 160 mm | 0.333 | 96.21 | 32.04 |
| mo004 | h | Oficial 1º fontanero | 0.209 | 16.93 | 3.54 |
| mo005 | h | Ayudante fontanero | 0.209 | 14.35 | 3.00 |
| %0200 | % | Medios auxiliares | 2 % | 113.41 | 2.27 |
|  |  | Total |  |  | 115.68 |

## ECOFORTE Sistema de evacuación y saneamiento enterrado de PP-HM ECOFORTE (16/05/2011)

**Ecoforte110-SN4** m TUBERÍA DE EVACUACIÓN Y SANEAMIENTO ENTERRADO ECOFORTE, D=110mm SN4 (16/05/2011)
Precio: 24.12
Suministro y montaje de tubo de polipropileno de alto módulo (PP-HM) triple capa para sistemas de evacuación y saneamiento enterrado sin presión a baja y alta temperatura, de diámetro 110 mm y 3,4 mm de espesor, fabricado según norma UNE-EN 13476-1:2007, código de aplicación U según UNE EN 13476, para unión mediante boca con junta elástica monolabial, I/p.p. accesorios. Rigidez anular SN4. Presentación en barras de 3 m, en color externo RAL 8023, interno 9003 de la gama Ecoforte de evacuación y saneamiento enterrado ITALSAN. Incluye: Replanteo del recorrido y de la situación de los elementos de sujeción. Presentación en seco de los tubos. Fijación del material auxiliar para montaje y sujeción a la obra. Montaje, conexionado y comprobación de su correcto funcionamiento. Realización de pruebas de servicio.

| Código | Ud | Descripción | Rendimiento | Precio | Importe |
|---|---|---|---|---|---|
| VSE010003 | m | Tubo Ecoforte para Evacuación y Saneamiento enterrado, D= 110 mm SN4 (material) | 1 | 18.96 | 18.96 |
| mo004 | h | Oficial 1º fontanero | 0.15 | 16.93 | 2.54 |
| mo005 | h | Ayudante fontanero | 0.15 | 14.35 | 2.15 |
| %0200 | % | Medios auxiliares | 2 % | 23.65 | 0.47 |
|  |  | Total |  |  | 24.12 |

**Ecoforte125-SN4** m TUBERÍA DE EVACUACIÓN Y SANEAMIENTO ENTERRADO ECOFORTE, D=125mm SN4 (16/05/2011)
Precio: 34.72
Suministro y montaje de tubo de polipropileno de alto módulo (PP-HM) triple capa para sistemas de evacuación y saneamiento enterrado sin presión a baja y alta temperatura, de diámetro 125 mm y 3,9 mm de espesor, fabricado según norma UNE-EN 13476-1:2007, código de aplicación U según UNE EN 13476, para unión mediante boca con junta elástica monolabial, I/p.p. accesorios. Rigidez anular SN4. Presentación en barras de 3 m, en color externo RAL 8023, interno 9003 de la gama Ecoforte de evacuación y saneamiento enterrado ITALSAN. Incluye: Replanteo del recorrido y de la situación de los elementos de sujeción. Presentación en seco de los tubos. Fijación del material auxiliar para montaje y sujeción a la obra. Montaje, conexionado y comprobación de su correcto funcionamiento. Realización de pruebas de servicio.

| Código | Ud | Descripción | Rendimiento | Precio | Importe |
|---|---|---|---|---|---|
| VSE010013 | m | Tubo Ecoforte para Evacuación y Saneamiento enterrado, D= 125 mm SN4 (material) | 1 | 29.35 | 29.35 |
| mo004 | h | Oficial 1º fontanero | 0.15 | 16.93 | 2.54 |
| mo005 | h | Ayudante fontanero | 0.15 | 14.35 | 2.15 |
| %0200 | % | Medios auxiliares | 2 % | 34.04 | 0.68 |
|  |  | Total |  |  | 34.72 |

**Ecoforte160-SN4** m TUBERÍA DE EVACUACIÓN Y SANEAMIENTO ENTERRADO ECOFORTE, D=160mm SN4 (16/05/2011)
Precio: 45.95
Suministro y montaje de tubo de polipropileno de alto módulo (PP-HM) triple capa para sistemas de evacuación y saneamiento enterrado sin presión a baja y alta temperatura, de diámetro 160 mm y 4,9 mm de espesor, fabricado según norma UNE-EN 13476-1:2007, código de aplicación U según UNE EN 13476, para unión mediante boca con junta elástica monolabial, I/p.p. accesorios. Rigidez anular SN4. Presentación en barras de 3 m, en color externo RAL 8023, interno 9003 de la gama Ecoforte de evacuación y saneamiento enterrado ITALSAN. Incluye: Replanteo del recorrido y de la situación de los elementos de sujeción. Presentación en seco de los tubos. Fijación del material auxiliar para montaje y sujeción a la obra. Montaje, conexionado y comprobación de su correcto funcionamiento. Realización de pruebas de servicio.

| Código | Ud | Descripción | Rendimiento | Precio | Importe |
|---|---|---|---|---|---|
| VSE010023 | m | Tubo Ecoforte para Evacuación y Saneamiento enterrado, D= 160 mm SN4 (material) | 1 | 40.36 | 40.36 |
| mo004 | h | Oficial 1º fontanero | 0.15 | 16.93 | 2.54 |
| mo005 | h | Ayudante fontanero | 0.15 | 14.35 | 2.15 |
| %0200 | % | Medios auxiliares | 2 % | 45.05 | 0.90 |
|  |  | Total |  |  | 45.95 |

**Ecoforte200-SN4** m TUBERÍA DE EVACUACIÓN Y SANEAMIENTO ENTERRADO ECOFORTE, D=200mm SN4 (16/05/2011)
Precio: 74.65
Suministro y montaje de tubo de polipropileno de alto módulo (PP-HM) triple capa para sistemas de evacuación y saneamiento enterrado sin presión a baja y alta temperatura, de diámetro 200 mm y 6,2 mm de espesor, fabricado según norma UNE-EN 13476-1:2007, código de aplicación U según UNE EN 13476, para unión mediante boca con junta elástica monolabial, I/p.p. accesorios. Rigidez anular SN4. Presentación en barras de 3 m, en color externo RAL 8023, interno 9003 de la gama Ecoforte de evacuación y saneamiento enterrado ITALSAN. Incluye: Replanteo del recorrido y de la situación de los elementos de sujeción. Presentación en seco de los tubos. Fijación del material auxiliar para montaje y sujeción a la obra. Montaje, conexionado y comprobación de su correcto funcionamiento. Realización de pruebas de servicio.

| Código | Ud | Descripción | Rendimiento | Precio | Importe |
|---|---|---|---|---|---|
| VSE010033 | m | Tubo Ecoforte para Evacuación y Saneamiento enterrado, D= 200 mm SN4 (material) | 1 | 68.5 | 68.50 |
| mo004 | h | Oficial 1º fontanero | 0.15 | 16.93 | 2.54 |
| mo005 | h | Ayudante fontanero | 0.15 | 14.35 | 2.15 |
| %0200 | % | Medios auxiliares | 2 % | 73.19 | 1.46 |
|  |  | Total |  |  | 74.65 |

**Ecoforte250-SN4** m TUBERÍA DE EVACUACIÓN Y SANEAMIENTO ENTERRADO ECOFORTE, D=250mm SN4 (16/05/2011)
Precio: 118.32
Suministro y montaje de tubo de polipropileno de alto módulo (PP-HM) triple capa para sistemas de evacuación y saneamiento enterrado sin presión a baja y alta temperatura, de diámetro 250 mm y 7,7 mm de espesor, fabricado según norma UNE-EN 13476-1:2007, código de aplicación U según UNE EN 13476, para unión mediante boca con junta elástica monolabial, I/p.p. accesorios. Rigidez anular SN4. Presentación en barras de 3 m, en color externo RAL 8023, interno 9003 de la gama Ecoforte de evacuación y saneamiento enterrado ITALSAN. Incluye: Replanteo del recorrido y de la situación de los elementos de sujeción. Presentación en seco de los tubos. Fijación del material auxiliar para montaje y sujeción a la obra. Montaje, conexionado y comprobación de su correcto funcionamiento. Realización de pruebas de servicio.

| Código | Ud | Descripción | Rendimiento | Precio | Importe |
|---|---|---|---|---|---|
| VSE010043 | m | Tubo Ecoforte para Evacuación y Saneamiento enterrado, D= 250 mm SN4 (material) | 1 | 111.31 | 111.31 |
| mo004 | h | Oficial 1º fontanero | 0.15 | 16.93 | 2.54 |
| mo005 | h | Ayudante fontanero | 0.15 | 14.35 | 2.15 |
| %0200 | % | Medios auxiliares | 2 % | 116.00 | 2.32 |
|  |  | Total |  |  | 118.32 |

**Ecoforte315-SN4** m TUBERÍA DE EVACUACIÓN Y SANEAMIENTO ENTERRADO ECOFORTE, D=315mm SN4 (16/05/2011)
Precio: 151.17
Suministro y montaje de tubo de polipropileno de alto módulo (PP-HM) triple capa para sistemas de evacuación y saneamiento enterrado sin presión a baja y alta temperatura, de diámetro 315 mm y 9,7 mm de espesor, fabricado según norma UNE-EN 13476-1:2007, código de aplicación U según UNE EN 13476, para unión mediante boca con junta elástica monolabial, I/p.p. accesorios. Rigidez anular SN4. Presentación en barras de 3 m, en color externo RAL 8023, interno 9003 de la gama Ecoforte de evacuación y saneamiento enterrado ITALSAN. Incluye: Replanteo del recorrido y de la situación de los elementos de sujeción. Presentación en seco de los tubos. Fijación del material auxiliar para montaje y sujeción a la obra. Montaje, conexionado y comprobación de su correcto funcionamiento. Realización de pruebas de servicio.

| Código | Ud | Descripción | Rendimiento | Precio | Importe |
|---|---|---|---|---|---|
| VSE010053 | m | Tubo Ecoforte para Evacuación y Saneamiento enterrado, D= 315 mm SN4 (material) | 1 | 143.52 | 143.52 |
| mo004 | h | Oficial 1º fontanero | 0.15 | 16.93 | 2.54 |
| mo005 | h | Ayudante fontanero | 0.15 | 14.35 | 2.15 |
| %0200 | % | Medios auxiliares | 2 % | 148.21 | 2.96 |
|  |  | Total |  |  | 151.17 |

**Ecoforte125-SN8** m TUBERÍA DE EVACUACIÓN Y SANEAMIENTO ENTERRADO ECOFORTE, D=125mm SN8 (16/05/2011)
Precio: 37.33
Suministro y montaje de tubo de polipropileno de alto módulo (PP-HM) triple capa para sistemas de evacuación y saneamiento enterrado sin presión a baja y alta temperatura, de diámetro 125 mm y 4,3 mm de espesor, fabricado según norma UNE-EN 13476-1:2007, código de aplicación U según UNE EN 13476, para unión mediante boca con junta elástica monolabial, I/p.p. accesorios. Rigidez anular SN8. Presentación en barras de 3 m, en color externo RAL 8023, interno 9003 de la gama Ecoforte de evacuación y saneamiento enterrado ITALSAN. Incluye: Replanteo del recorrido y de la situación de los elementos de sujeción. Presentación en seco de los tubos. Fijación del material auxiliar para montaje y sujeción a la obra. Montaje, conexionado y comprobación de su correcto funcionamiento. Realización de pruebas de servicio.

| Código | Ud | Descripción | Rendimiento | Precio | Importe |
|---|---|---|---|---|---|
| VSE010113 | m | Tubo Ecoforte para Evacuación y Saneamiento enterrado, D= 125 mm SN8 (material) | 1 | 31.06 | 31.06 |
| mo004 | h | Oficial 1º fontanero | 0.15 | 16.93 | 2.54 |
| mo005 | h | Ayudante fontanero | 0.209 | 14.35 | 3.00 |
| %0200 | % | Medios auxiliares | 2 % | 36.60 | 0.73 |
|  |  | Total |  |  | 37.33 |

**Ecoforte160-SN8** m TUBERÍA DE EVACUACIÓN Y SANEAMIENTO ENTERRADO ECOFORTE, D=160mm SN8 (16/05/2011)
Precio: 50.38
Suministro y montaje de tubo de polipropileno de alto módulo (PP-HM) triple capa para sistemas de evacuación y saneamiento enterrado sin presión a baja y alta temperatura, de diámetro 160 mm y 5,5 mm de espesor, fabricado según norma UNE-EN 13476-1:2007, código de aplicación U según UNE EN 13476, para unión mediante boca con junta elástica monolabial, I/p.p. accesorios. Rigidez anular SN8. Presentación en barras de 3 m, en color externo RAL 8023, interno 9003 de la gama Ecoforte de evacuación y saneamiento enterrado ITALSAN. Incluye: Replanteo del recorrido y de la situación de los elementos de sujeción. Presentación en seco de los tubos. Fijación del material auxiliar para montaje y sujeción a la obra. Montaje, conexionado y comprobación de su correcto funcionamiento. Realización de pruebas de servicio.

| Código | Ud | Descripción | Rendimiento | Precio | Importe |
|---|---|---|---|---|---|
| VSE010123 | m | Tubo Ecoforte para Evacuación y Saneamiento enterrado, D= 160 mm SN8 (material) | 1 | 43.85 | 43.85 |
| mo004 | h | Oficial 1º fontanero | 0.15 | 16.93 | 2.54 |
| mo005 | h | Ayudante fontanero | 0.209 | 14.35 | 3.00 |
| %0200 | % | Medios auxiliares | 2 % | 49.39 | 0.99 |
|  |  | Total |  |  | 50.38 |

**Ecoforte200-SN8** m TUBERÍA DE EVACUACIÓN Y SANEAMIENTO ENTERRADO ECOFORTE, D=200mm SN8 (16/05/2011)
Precio: 79.58
Suministro y montaje de tubo de polipropileno de alto módulo (PP-HM) triple capa para sistemas de evacuación y saneamiento enterrado sin presión a baja y alta temperatura, de diámetro 200 mm y 6,8 mm de espesor, fabricado según norma UNE-EN 13476-1:2007, código de aplicación U según UNE EN 13476, para unión mediante boca con junta elástica monolabial, I/p.p. accesorios. Rigidez anular SN8. Presentación en barras de 3 m, en color externo RAL 8023, interno 9003 de la gama Ecoforte de evacuación y saneamiento enterrado ITALSAN. Incluye: Replanteo del recorrido y de la situación de los elementos de sujeción. Presentación en seco de los tubos. Fijación del material auxiliar para montaje y sujeción a la obra. Montaje, conexionado y comprobación de su correcto funcionamiento. Realización de pruebas de servicio.

| Código | Ud | Descripción | Rendimiento | Precio | Importe |
|---|---|---|---|---|---|
| VSE010133 | m | Tubo Ecoforte para Evacuación y Saneamiento enterrado, D= 200 mm SN8 (material) | 1 | 72.48 | 72.48 |
| mo004 | h | Oficial 1º fontanero | 0.15 | 16.93 | 2.54 |
| mo005 | h | Ayudante fontanero | 0.209 | 14.35 | 3.00 |
| %0200 | % | Medios auxiliares | 2 % | 78.02 | 1.56 |
|  |  | Total |  |  | 79.58 |

**Ecoforte250-SN8** m TUBERÍA DE EVACUACIÓN Y SANEAMIENTO ENTERRADO ECOFORTE, D=250mm SN8 (16/05/2011)
Precio: 125.55
Suministro y montaje de tubo de polipropileno de alto módulo (PP-HM) triple capa para sistemas de evacuación y saneamiento enterrado sin presión a baja y alta temperatura, de diámetro 250 mm y 8,6 mm de espesor, fabricado según norma UNE-EN 13476-1:2007, código de aplicación U según UNE EN 13476, para unión mediante boca con junta elástica monolabial, I/p.p. accesorios. Rigidez anular SN8. Presentación en barras de 3 m, en color externo RAL 8023, interno 9003 de la gama Ecoforte de evacuación y saneamiento enterrado ITALSAN. Incluye: Replanteo del recorrido y de la situación de los elementos de sujeción. Presentación en seco de los tubos. Fijación del material auxiliar para montaje y sujeción a la obra. Montaje, conexionado y comprobación de su correcto funcionamiento. Realización de pruebas de servicio.

| Código | Ud | Descripción | Rendimiento | Precio | Importe |
|---|---|---|---|---|---|
| VSE010143 | m | Tubo Ecoforte para Evacuación y Saneamiento enterrado, D= 250 mm SN8 (material) | 1 | 117.55 | 117.55 |
| mo004 | h | Oficial 1º fontanero | 0.15 | 16.93 | 2.54 |
| mo005 | h | Ayudante fontanero | 0.209 | 14.35 | 3.00 |
| %0200 | % | Medios auxiliares | 2 % | 123.09 | 2.46 |
|  |  | Total |  |  | 125.55 |

**Ecoforte315-SN8** m TUBERÍA DE EVACUACIÓN Y SANEAMIENTO ENTERRADO ECOFORTE, D=315mm SN8 (16/05/2011)
Precio: 189.06
Suministro y montaje de tubo de polipropileno de alto módulo (PP-HM) triple capa para sistemas de evacuación y saneamiento enterrado sin presión a baja y alta temperatura, de diámetro 315 mm y 10,6 mm de espesor, fabricado según norma UNE-EN 13476-1:2007, código de aplicación U según UNE EN 13476, para unión mediante boca con junta elástica monolabial, I/p.p. accesorios. Rigidez anular SN8. Presentación en barras de 3 m, en color externo RAL 8023, interno 9003 de la gama Ecoforte de evacuación y saneamiento enterrado ITALSAN. Incluye: Replanteo del recorrido y de la situación de los elementos de sujeción. Presentación en seco de los tubos. Fijación del material auxiliar para montaje y sujeción a la obra. Montaje, conexionado y comprobación de su correcto funcionamiento. Realización de pruebas de servicio.

| Código | Ud | Descripción | Rendimiento | Precio | Importe |
|---|---|---|---|---|---|
| VSE010153 | m | Tubo Ecoforte para Evacuación y Saneamiento enterrado, D= 315 mm SN8 (material) | 1 | 179.81 | 179.81 |
| mo004 | h | Oficial 1º fontanero | 0.15 | 16.93 | 2.54 |
| mo005 | h | Ayudante fontanero | 0.209 | 14.35 | 3.00 |
| %0200 | % | Medios auxiliares | 2 % | 185.35 | 3.71 |
|  |  | Total |  |  | 189.06 |

**Ecoforte400-SN8** m TUBERÍA DE EVACUACIÓN Y SANEAMIENTO ENTERRADO ECOFORTE, D=400mm SN8 (16/05/2011)
Precio: 293.86
Suministro y montaje de tubo de polipropileno de alto módulo (PP-HM) triple capa para sistemas de evacuación y saneamiento enterrado sin presión a baja y alta temperatura, de diámetro 400 mm y 13,5 mm de espesor, fabricado según norma UNE-EN 13476-1:2007, código de aplicación U según UNE EN 13476, para unión mediante boca con junta elástica monolabial, I/p.p. accesorios. Rigidez anular SN8. Presentación en barras de 3 m, en color externo RAL 8023, interno 9003 de la gama Ecoforte de evacuación y saneamiento enterrado ITALSAN. Incluye: Replanteo del recorrido y de la situación de los elementos de sujeción. Presentación en seco de los tubos. Fijación del material auxiliar para montaje y sujeción a la obra. Montaje, conexionado y comprobación de su correcto funcionamiento. Realización de pruebas de servicio.

| Código | Ud | Descripción | Rendimiento | Precio | Importe |
|---|---|---|---|---|---|
| VSE010163 | m | Tubo Ecoforte para Evacuación y Saneamiento enterrado, D= 400 mm SN8 (material) | 1 | 282.56 | 282.56 |
| mo004 | h | Oficial 1º fontanero | 0.15 | 16.93 | 2.54 |
| mo005 | h | Ayudante fontanero | 0.209 | 14.35 | 3.00 |
| %0200 | % | Medios auxiliares | 2 % | 288.10 | 5.76 |
|  |  | Total |  |  | 293.86 |

**Ecoforte500-SN8** m TUBERÍA DE EVACUACIÓN Y SANEAMIENTO ENTERRADO ECOFORTE, D=500mm SN8 (16/05/2011)
Precio: 448.58
Suministro y montaje de tubo de polipropileno de alto módulo (PP-HM) triple capa para sistemas de evacuación y saneamiento enterrado sin presión a baja y alta temperatura, de diámetro 500 mm y 16,8 mm de espesor, fabricado según norma UNE-EN 13476-1:2007, código de aplicación U según UNE EN 13476, para unión mediante boca con junta elástica monolabial, I/p.p. accesorios. Rigidez anular SN8. Presentación en barras de 3 m, en color externo RAL 8023, interno 9003 de la gama Ecoforte de evacuación y saneamiento enterrado ITALSAN. Incluye: Replanteo del recorrido y de la situación de los elementos de sujeción. Presentación en seco de los tubos. Fijación del material auxiliar para montaje y sujeción a la obra. Montaje, conexionado y comprobación de su correcto funcionamiento. Realización de pruebas de servicio.

| Código | Ud | Descripción | Rendimiento | Precio | Importe |
|---|---|---|---|---|---|
| VSE010173 | m | Tubo Ecoforte para Evacuación y Saneamiento enterrado, D= 500 mm SN8 (material) | 1 | 434.24 | 434.24 |
| mo004 | h | Oficial 1º fontanero | 0.15 | 16.93 | 2.54 |
| mo005 | h | Ayudante fontanero | 0.209 | 14.35 | 3.00 |
| %0200 | % | Medios auxiliares | 2 % | 439.78 | 8.80 |
|  |  | Total |  |  | 448.58 |

**Ecoforte160-SN12** m TUBERÍA DE EVACUACIÓN Y SANEAMIENTO ENTERRADO ECOFORTE, D=160mm SN12 (16/05/2011)
Precio: 52.87
Suministro y montaje de tubo de polipropileno de alto módulo (PP-HM) triple capa para sistemas de evacuación y saneamiento enterrado sin presión a baja y alta temperatura, de diámetro 160 mm y 6,4 mm de espesor, fabricado según norma UNE-EN 13476-1:2007, código de aplicación U según UNE EN 13476, para unión mediante boca con junta elástica monolabial, I/p.p. accesorios. Rigidez anular SN12. Presentación en barras de 3 m, en color externo RAL 8023, interno 9003 de la gama Ecoforte de evacuación y saneamiento enterrado ITALSAN. Incluye: Replanteo del recorrido y de la situación de los elementos de sujeción. Presentación en seco de los tubos. Fijación del material auxiliar para montaje y sujeción a la obra. Montaje, conexionado y comprobación de su correcto funcionamiento. Realización de pruebas de servicio.

| Código | Ud | Descripción | Rendimiento | Precio | Importe |
|---|---|---|---|---|---|
| VSE010223 | m | Tubo Ecoforte para Evacuación y Saneamiento enterrado, D= 160 mm SN12 (material) | 1 | 46.29 | 46.29 |
| mo004 | h | Oficial 1º fontanero | 0.15 | 16.93 | 2.54 |
| mo005 | h | Ayudante fontanero | 0.209 | 14.35 | 3.00 |
| %0200 | % | Medios auxiliares | 2 % | 51.83 | 1.04 |
|  |  | Total |  |  | 52.87 |

**Ecoforte200-SN12** m TUBERÍA DE EVACUACIÓN Y SANEAMIENTO ENTERRADO ECOFORTE, D=200mm SN12 (16/05/2011)
Precio: 83.3
Suministro y montaje de tubo de polipropileno de alto módulo (PP-HM) triple capa para sistemas de evacuación y saneamiento enterrado sin presión a baja y alta temperatura, de diámetro 200 mm y 7,5 mm de espesor, fabricado según norma UNE-EN 13476-1:2007, código de aplicación U según UNE EN 13476, para unión mediante boca con junta elástica monolabial, I/p.p. accesorios. Rigidez anular SN12. Presentación en barras de 3 m, en color externo RAL 8023, interno 9003 de la gama Ecoforte de evacuación y saneamiento enterrado ITALSAN. Incluye: Replanteo del recorrido y de la situación de los elementos de sujeción. Presentación en seco de los tubos. Fijación del material auxiliar para montaje y sujeción a la obra. Montaje, conexionado y comprobación de su correcto funcionamiento. Realización de pruebas de servicio.

| Código | Ud | Descripción | Rendimiento | Precio | Importe |
|---|---|---|---|---|---|
| VSE010233 | m | Tubo Ecoforte para Evacuación y Saneamiento enterrado, D= 200 mm SN12 (material) | 1 | 76.13 | 76.13 |
| mo004 | h | Oficial 1º fontanero | 0.15 | 16.93 | 2.54 |
| mo005 | h | Ayudante fontanero | 0.209 | 14.35 | 3.00 |
| %0200 | % | Medios auxiliares | 2 % | 81.67 | 1.63 |
|  |  | Total |  |  | 83.3 |

**Ecoforte250-SN12** m TUBERÍA DE EVACUACIÓN Y SANEAMIENTO ENTERRADO ECOFORTE, D=250mm SN12 (16/05/2011)
Precio: 129.9
Suministro y montaje de tubo de polipropileno de alto módulo (PP-HM) triple capa para sistemas de evacuación y saneamiento enterrado sin presión a baja y alta temperatura, de diámetro 250 mm y 9,4 mm de espesor, fabricado según norma UNE-EN 13476-1:2007, código de aplicación U según UNE EN 13476, para unión mediante boca con junta elástica monolabial, I/p.p. accesorios. Rigidez anular SN12. Presentación en barras de 3 m, en color externo RAL 8023, interno 9003 de la gama Ecoforte de evacuación y saneamiento enterrado ITALSAN. Incluye: Replanteo del recorrido y de la situación de los elementos de sujeción. Presentación en seco de los tubos. Fijación del material auxiliar para montaje y sujeción a la obra. Montaje, conexionado y comprobación de su correcto funcionamiento. Realización de pruebas de servicio.

| Código | Ud | Descripción | Rendimiento | Precio | Importe |
|---|---|---|---|---|---|
| VSE010243 | m | Tubo Ecoforte para Evacuación y Saneamiento enterrado, D= 250 mm SN12 (material) | 1 | 121.81 | 121.81 |
| mo004 | h | Oficial 1º fontanero | 0.15 | 16.93 | 2.54 |
| mo005 | h | Ayudante fontanero | 0.209 | 14.35 | 3.00 |
| %0200 | % | Medios auxiliares | 2 % | 127.35 | 2.55 |
|  |  | Total |  |  | 129.9 |

**Ecoforte315-SN12** m TUBERÍA DE EVACUACIÓN Y SANEAMIENTO ENTERRADO ECOFORTE, D=315mm SN12 (16/05/2011)
Precio: 199.04
Suministro y montaje de tubo de polipropileno de alto módulo (PP-HM) triple capa para sistemas de evacuación y saneamiento enterrado sin presión a baja y alta temperatura, de diámetro 315 mm y 11,6 mm de espesor, fabricado según norma UNE-EN 13476-1:2007, código de aplicación U según UNE EN 13476, para unión mediante boca con junta elástica monolabial, I/p.p. accesorios. Rigidez anular SN12. Presentación en barras de 3 m, en color externo RAL 8023, interno 9003 de la gama Ecoforte de evacuación y saneamiento enterrado ITALSAN. Incluye: Replanteo del recorrido y de la situación de los elementos de sujeción. Presentación en seco de los tubos. Fijación del material auxiliar para montaje y sujeción a la obra. Montaje, conexionado y comprobación de su correcto funcionamiento. Realización de pruebas de servicio.

| Código | Ud | Descripción | Rendimiento | Precio | Importe |
|---|---|---|---|---|---|
| VSE010253 | m | Tubo Ecoforte para Evacuación y Saneamiento enterrado, D= 315 mm SN12 (material) | 1 | 189.6 | 189.60 |
| mo004 | h | Oficial 1º fontanero | 0.15 | 16.93 | 2.54 |
| mo005 | h | Ayudante fontanero | 0.209 | 14.35 | 3.00 |
| %0200 | % | Medios auxiliares | 2 % | 195.14 | 3.90 |
|  |  | Total |  |  | 199.04 |

**Ecoforte400-SN12** m TUBERÍA DE EVACUACIÓN Y SANEAMIENTO ENTERRADO ECOFORTE, D=400mm SN12 (16/05/2011)
Precio: 315.08
Suministro y montaje de tubo de polipropileno de alto módulo (PP-HM) triple capa para sistemas de evacuación y saneamiento enterrado sin presión a baja y alta temperatura, de diámetro 400 mm y 15,0 mm de espesor, fabricado según norma UNE-EN 13476-1:2007, código de aplicación U según UNE EN 13476, para unión mediante boca con junta elástica monolabial, I/p.p. accesorios. Rigidez anular SN12. Presentación en barras de 3 m, en color externo RAL 8023, interno 9003 de la gama Ecoforte de evacuación y saneamiento enterrado ITALSAN. Incluye: Replanteo del recorrido y de la situación de los elementos de sujeción. Presentación en seco de los tubos. Fijación del material auxiliar para montaje y sujeción a la obra. Montaje, conexionado y comprobación de su correcto funcionamiento. Realización de pruebas de servicio.

| Código | Ud | Descripción | Rendimiento | Precio | Importe |
|---|---|---|---|---|---|
| VSE010263 | m | Tubo Ecoforte para Evacuación y Saneamiento enterrado, D= 400 mm SN12 (material) | 1 | 303.36 | 303.36 |
| mo004 | h | Oficial 1º fontanero | 0.15 | 16.93 | 2.54 |
| mo005 | h | Ayudante fontanero | 0.209 | 14.35 | 3.00 |
| %0200 | % | Medios auxiliares | 2 % | 308.90 | 6.18 |
|  |  | Total |  |  | 315.08 |

**Ecoforte500-SN12** m TUBERÍA DE EVACUACIÓN Y SANEAMIENTO ENTERRADO ECOFORTE, D=500mm SN12 (16/05/2011)
Precio: 471.67
Suministro y montaje de tubo de polipropileno de alto módulo (PP-HM) triple capa para sistemas de evacuación y saneamiento enterrado sin presión a baja y alta temperatura, de diámetro 500 mm y 18,6 mm de espesor, fabricado según norma UNE-EN 13476-1:2007, código de aplicación U según UNE EN 13476, para unión mediante boca con junta elástica monolabial, I/p.p. accesorios. Rigidez anular SN12. Presentación en barras de 3 m, en color externo RAL 8023, interno 9003 de la gama Ecoforte de evacuación y saneamiento enterrado ITALSAN. Incluye: Replanteo del recorrido y de la situación de los elementos de sujeción. Presentación en seco de los tubos. Fijación del material auxiliar para montaje y sujeción a la obra. Montaje, conexionado y comprobación de su correcto funcionamiento. Realización de pruebas de servicio.

| Código | Ud | Descripción | Rendimiento | Precio | Importe |
|---|---|---|---|---|---|
| VSE010273 | m | Tubo Ecoforte para Evacuación y Saneamiento enterrado, D= 500 mm SN12 (material) | 1 | 456.88 | 456.88 |
| mo004 | h | Oficial 1º fontanero | 0.15 | 16.93 | 2.54 |
| mo005 | h | Ayudante fontanero | 0.209 | 14.35 | 3.00 |
| %0200 | % | Medios auxiliares | 2 % | 462.42 | 9.25 |
|  |  | Total |  |  | 471.67 |

**Ecoforte200-SN16** m TUBERÍA DE EVACUACIÓN Y SANEAMIENTO ENTERRADO ECOFORTE, D=200mm SN16 (16/05/2011)
Precio: 94.49
Suministro y montaje de tubo de polipropileno de alto módulo (PP-HM) triple capa para sistemas de evacuación y saneamiento enterrado sin presión a baja y alta temperatura, de diámetro 200 mm y 8,4 mm de espesor, fabricado según norma UNE-EN 13476-1:2007, código de aplicación U según UNE EN 13476, para unión mediante boca con junta elástica monolabial, I/p.p. accesorios. Rigidez anular SN16. Presentación en barras de 3 m, en color externo RAL 8023, interno 9003 de la gama Ecoforte de evacuación y saneamiento enterrado ITALSAN. Incluye: Replanteo del recorrido y de la situación de los elementos de sujeción. Presentación en seco de los tubos. Fijación del material auxiliar para montaje y sujeción a la obra. Montaje, conexionado y comprobación de su correcto funcionamiento. Realización de pruebas de servicio.

| Código | Ud | Descripción | Rendimiento | Precio | Importe |
|---|---|---|---|---|---|
| VSE010333 | m | Tubo Ecoforte para Evacuación y Saneamiento enterrado, D= 200 mm SN16 (material) | 1 | 87.1 | 87.10 |
| mo004 | h | Oficial 1º fontanero | 0.15 | 16.93 | 2.54 |
| mo005 | h | Ayudante fontanero | 0.209 | 14.35 | 3.00 |
| %0200 | % | Medios auxiliares | 2 % | 92.64 | 1.85 |
|  |  | Total |  |  | 94.49 |

**Ecoforte250-SN16** m TUBERÍA DE EVACUACIÓN Y SANEAMIENTO ENTERRADO ECOFORTE, D=250mm SN16 (16/05/2011)
Precio: 152.27
Suministro y montaje de tubo de polipropileno de alto módulo (PP-HM) triple capa para sistemas de evacuación y saneamiento enterrado sin presión a baja y alta temperatura, de diámetro 250 mm y 10,6 mm de espesor, fabricado según norma UNE-EN 13476-1:2007, código de aplicación U según UNE EN 13476, para unión mediante boca con junta elástica monolabial, I/p.p. accesorios. Rigidez anular SN16. Presentación en barras de 3 m, en color externo RAL 8023, interno 9003 de la gama Ecoforte de evacuación y saneamiento enterrado ITALSAN. Incluye: Replanteo del recorrido y de la situación de los elementos de sujeción. Presentación en seco de los tubos. Fijación del material auxiliar para montaje y sujeción a la obra. Montaje, conexionado y comprobación de su correcto funcionamiento. Realización de pruebas de servicio.

| Código | Ud | Descripción | Rendimiento | Precio | Importe |
|---|---|---|---|---|---|
| VSE010343 | m | Tubo Ecoforte para Evacuación y Saneamiento enterrado, D= 250 mm SN16 (material) | 1 | 143.74 | 143.74 |
| mo004 | h | Oficial 1º fontanero | 0.15 | 16.93 | 2.54 |
| mo005 | h | Ayudante fontanero | 0.209 | 14.35 | 3.00 |
| %0200 | % | Medios auxiliares | 2 % | 149.28 | 2.99 |
|  |  | Total |  |  | 152.27 |

**Ecoforte315-SN16** m TUBERÍA DE EVACUACIÓN Y SANEAMIENTO ENTERRADO ECOFORTE, D=315mm SN16 (16/05/2011)
Precio: 222.75
Suministro y montaje de tubo de polipropileno de alto módulo (PP-HM) triple capa para sistemas de evacuación y saneamiento enterrado sin presión a baja y alta temperatura, de diámetro 315 mm y 13,5 mm de espesor, fabricado según norma UNE-EN 13476-1:2007, código de aplicación U según UNE EN 13476, para unión mediante boca con junta elástica monolabial, I/p.p. accesorios. Rigidez anular SN16. Presentación en barras de 3 m, en color externo RAL 8023, interno 9003 de la gama Ecoforte de evacuación y saneamiento enterrado ITALSAN. Incluye: Replanteo del recorrido y de la situación de los elementos de sujeción. Presentación en seco de los tubos. Fijación del material auxiliar para montaje y sujeción a la obra. Montaje, conexionado y comprobación de su correcto funcionamiento. Realización de pruebas de servicio.

| Código | Ud | Descripción | Rendimiento | Precio | Importe |
|---|---|---|---|---|---|
| VSE010353 | m | Tubo Ecoforte para Evacuación y Saneamiento enterrado, D= 315 mm SN16 (material) | 1 | 212.84 | 212.84 |
| mo004 | h | Oficial 1º fontanero | 0.15 | 16.93 | 2.54 |
| mo005 | h | Ayudante fontanero | 0.209 | 14.35 | 3.00 |
| %0200 | % | Medios auxiliares | 2 % | 218.38 | 4.37 |
|  |  | Total |  |  | 222.75 |

**Ecoforte400-SN16** m TUBERÍA DE EVACUACIÓN Y SANEAMIENTO ENTERRADO ECOFORTE, D=400mm SN16 (16/05/2011)
Precio: 345.03
Suministro y montaje de tubo de polipropileno de alto módulo (PP-HM) triple capa para sistemas de evacuación y saneamiento enterrado sin presión a baja y alta temperatura, de diámetro 400 mm y 16,9 mm de espesor, fabricado según norma UNE-EN 13476-1:2007, código de aplicación U según UNE EN 13476, para unión mediante boca con junta elástica monolabial, I/p.p. accesorios. Rigidez anular SN16. Presentación en barras de 3 m, en color externo RAL 8023, interno 9003 de la gama Ecoforte de evacuación y saneamiento enterrado ITALSAN. Incluye: Replanteo del recorrido y de la situación de los elementos de sujeción. Presentación en seco de los tubos. Fijación del material auxiliar para montaje y sujeción a la obra. Montaje, conexionado y comprobación de su correcto funcionamiento. Realización de pruebas de servicio.

| Código | Ud | Descripción | Rendimiento | Precio | Importe |
|---|---|---|---|---|---|
| VSE010363 | m | Tubo Ecoforte para Evacuación y Saneamiento enterrado, D= 400 mm SN16 (material) | 1 | 332.72 | 332.72 |
| mo004 | h | Oficial 1º fontanero | 0.15 | 16.93 | 2.54 |
| mo005 | h | Ayudante fontanero | 0.209 | 14.35 | 3.00 |
| %0200 | % | Medios auxiliares | 2 % | 338.26 | 6.77 |
|  |  | Total |  |  | 345.03 |

**Ecoforte500-SN16** m TUBERÍA DE EVACUACIÓN Y SANEAMIENTO ENTERRADO ECOFORTE, D=500mm SN16 (16/05/2011)
Precio: 539.66
Suministro y montaje de tubo de polipropileno de alto módulo (PP-HM) triple capa para sistemas de evacuación y saneamiento enterrado sin presión a baja y alta temperatura, de diámetro 500 mm y 21,4 mm de espesor, fabricado según norma UNE-EN 13476-1:2007, código de aplicación U según UNE EN 13476, para unión mediante boca con junta elástica monolabial, I/p.p. accesorios. Rigidez anular SN16. Presentación en barras de 3 m, en color externo RAL 8023, interno 9003 de la gama Ecoforte de evacuación y saneamiento enterrado ITALSAN. Incluye: Replanteo del recorrido y de la situación de los elementos de sujeción. Presentación en seco de los tubos. Fijación del material auxiliar para montaje y sujeción a la obra. Montaje, conexionado y comprobación de su correcto funcionamiento. Realización de pruebas de servicio.

| Código | Ud | Descripción | Rendimiento | Precio | Importe |
|---|---|---|---|---|---|
| VSE010373 | m | Tubo Ecoforte para Evacuación y Saneamiento enterrado, D= 500 mm SN16 (material) | 1 | 523.54 | 523.54 |
| mo004 | h | Oficial 1º fontanero | 0.15 | 16.93 | 2.54 |
| mo005 | h | Ayudante fontanero | 0.209 | 14.35 | 3.00 |
| %0200 | % | Medios auxiliares | 2 % | 529.08 | 10.58 |
|  |  | Total |  |  | 539.66 |

**VS0501025** m Tubería en polipropileno triple capa reciclado fonoabsorbente, D= 40mm
Precio: 2.94
Tubo de polipropileno triple capa reciclado fonoabsorbente para evacuación insonorizada de aguas residuales y pluviales por gravedad a baja y alta temperatura, de diámetro 40 mm y espesor 1,8 mm, fabricado según norma UNE EN 1454, conforme a las especificaciones del DB - HR del CTE y RD 1367/2007 "Ley del Ruido", para unión mediante boca con junta elástica monolabial, certificado Fraunhofer nivel de fonoabsorbente 17 dB (A) con caudal lde descarga 2l/s según EN 14366. Presentación en barras de 0,5 m, 1m, y 3m de color gris , gama PPR Phono de la serie de sistemas de evacuación insonorizada ITALSAN

## Recursos

**VS0650013** m Tubo Triplus Evacuación insonorizada, D=32 mm
Tubo de polipropileno triple capa para evacuación insonorizada de aguas residuales y pluviales por gravedad a baja y alta temperatura, de diámetro 32 mm y 1,8 mm de espesor, fabricado y certificado según norma UNE-EN 1451, conforme a las especificaciones del DB-HR del CTE y RD 1367/2007 "Ley del Ruido", para unión mediante boca con junta elástica monolabial, certificado Fraunhofer nivel de fono absorbencia 12 dB (A) con caudal de descarga 2l/s según EN 14366. Presentación en barras de 0,5 m, 1 m y 3 m de color azul, gama Triplus de la serie sistemas de evacuación insonorizada ITALSAN.

**VS0650409** u Codo 87°30' Triplus Evacuación Insonorizada, D= 32mm
Codo 87°30' de polipropileno para evacuación insonorizada de aguas residuales y pluviales por gravedad a baja y alta temperatura, fabricado y certificado según norma UNE EN 1451, conforme a las especificaciones del DB-HR del CTE y RD 1367/2007 "Ley del Ruido", para unión mediante boca con junta elástica monolabial, certificado Fraunhofer nivel de fonoabsorbencia 12 dB con caudal de descarga 2l/s según EN 14366. Gama Triplus de la serie de sistemas de evacuación insonorizada ITALSAN.

**VS0650501** u Derivación 45° Triplus Evacuación Insonorizada, D= 32 mm
Derivación 45° de polipropileno para evacuación insonorizada de aguas residuales y pluviales por gravedad a baja y alta temperatura, fabricado y certificado según norma UNE EN 1451, conforme a las especificaciones del DB-HR del CTE y RD 1367/2007 "Ley del Ruido", para unión mediante boca con junta elástica monolabial, certificado Fraunhofer nivel de fonoabsorbencia 12 dB con caudal de descarga 2l/s según EN 14366. Gama Triplus de la serie de sistemas de evacuación insonorizada ITALSAN.

**VS0650033** m Tubo Triplus Evacuación insonorizada, D=40 mm
Tubo de polipropileno triple capa para evacuación insonorizada de aguas residuales y pluviales por gravedad a baja y alta temperatura, de diámetro 40 mm y 1,8 mm de espesor, fabricado y certificado según norma UNE-EN 1451, conforme a las especificaciones del DB-HR del CTE y RD 1367/2007 "Ley del Ruido", para unión mediante boca con junta elástica monolabial, certificado Fraunhofer nivel de fono absorbencia 12 dB (A) con caudal de descarga 2l/s según EN 14366. Presentación en barras de 0,5 m, 1 m, 2m y 3 m de color azul, gama Triplus de la serie sistemas de evacuación insonorizada ITALSAN.

**VS0650419** u Codo 87°30' Triplus Evacuación Insonorizada, D= 40mm
Codo 87°30' de polipropileno para evacuación insonorizada de aguas residuales y pluviales por gravedad a baja y alta temperatura, fabricado y certificado según norma UNE EN 1451, conforme a las especificaciones del DB-HR del CTE y RD 1367/2007 "Ley del Ruido", para unión mediante boca con junta elástica monolabial, certificado Fraunhofer nivel de fonoabsorbencia 12 dB con caudal de descarga 2l/s según EN 14366. Gama Triplus de la serie de sistemas de evacuación insonorizada ITALSAN.

**VS0650507** u Derivación 45° Triplus Evacuación Insonorizada, D= 40 mm
Derivación 45° de polipropileno para evacuación insonorizada de aguas residuales y pluviales por gravedad a baja y alta temperatura, fabricado y certificado según norma UNE EN 1451, conforme a las especificaciones del DB-HR del CTE y RD 1367/2007 "Ley del Ruido", para unión mediante boca con junta elástica monolabial, certificado Fraunhofer nivel de fonoabsorbencia 12 dB con caudal de descarga 2l/s según EN 14366. Gama Triplus de la serie de sistemas de evacuación insonorizada ITALSAN.

**VS0650053** m Tubo Triplus Evacuación insonorizada, D=50 mm
Tubo de polipropileno triple capa para evacuación insonorizada de aguas residuales y pluviales por gravedad a baja y alta temperatura, de diámetro 50 mm y 1,8 mm de espesor, fabricado y certificado según norma UNE-EN 1451, conforme a las especificaciones del DB-HR del CTE y RD 1367/2007 "Ley del Ruido", para unión mediante boca con junta elástica monolabial, certificado Fraunhofer nivel de fono absorbencia 12 dB (A) con caudal de descarga 2l/s según EN 14366. Presentación en barras de 0,5 m, 1 m, 2m y 3 m de color azul, gama Triplus de la serie sistemas de evacuación insonorizada ITALSAN.

**VS0650429** u Codo 87°30' Triplus Evacuación Insonorizada, D= 50mm
Codo 87°30' de polipropileno para evacuación insonorizada de aguas residuales y pluviales por gravedad a baja y alta temperatura, fabricado y certificado según norma UNE EN 1451, conforme a las especificaciones del DB-HR del CTE y RD 1367/2007 "Ley del Ruido", para unión mediante boca con junta elástica monolabial, certificado Fraunhofer nivel de fonoabsorbencia 12 dB con caudal de descarga 2l/s según EN 14366. Gama Triplus de la serie de sistemas de evacuación insonorizada ITALSAN.

**VS0650513** u Derivación 45° Triplus Evacuación Insonorizada, D= 50 mm
Derivación 45° de polipropileno para evacuación insonorizada de aguas residuales y pluviales por gravedad a baja y alta temperatura, fabricado y certificado según norma UNE EN 1451, conforme a las especificaciones del DB-HR del CTE y RD 1367/2007 "Ley del Ruido", para unión mediante boca con junta elástica monolabial, certificado Fraunhofer nivel de fonoabsorbencia 12 dB con caudal de descarga 2l/s según EN 14366. Gama Triplus de la serie de sistemas de evacuación insonorizada ITALSAN.

**VS0650073** m Tubo Triplus Evacuación insonorizada, D=75 mm
Tubo de polipropileno triple capa para evacuación insonorizada de aguas residuales y pluviales por gravedad a baja y alta temperatura, de diámetro 75 mm y 2,6 mm de espesor, fabricado y certificado según norma UNE-EN 1451, conforme a las especificaciones del DB-HR del CTE y RD 1367/2007 "Ley del Ruido", para unión mediante boca con junta elástica monolabial, certificado Fraunhofer nivel de fono absorbencia 12 dB (A) con caudal de descarga 2l/s según EN 14366. Presentación en barras de 0,5 m, 1 m, 2m y 3 m de color azul, gama Triplus de la serie sistemas de evacuación insonorizada ITALSAN.

**VS0650439** u Codo 87°30' Triplus Evacuación Insonorizada, D= 75mm
Codo 87°30' de polipropileno para evacuación insonorizada de aguas residuales y pluviales por gravedad a baja y alta temperatura, fabricado y certificado según norma UNE EN 1451, conforme a las especificaciones del DB-HR del CTE y RD 1367/2007 "Ley del Ruido", para unión mediante boca con junta elástica monolabial, certificado Fraunhofer nivel de fonoabsorbencia 12 dB con caudal de descarga 2l/s según EN 14366. Gama Triplus de la serie de sistemas de evacuación insonorizada ITALSAN.

**VS0650519** u Derivación 45° Triplus Evacuación Insonorizada, D= 75 mm
Derivación 45° de polipropileno para evacuación insonorizada de aguas residuales y pluviales por gravedad a baja y alta temperatura, fabricado y certificado según norma UNE EN 1451, conforme a las especificaciones del DB-HR del CTE y RD 1367/2007 "Ley del Ruido", para unión mediante boca con junta elástica monolabial, certificado Fraunhofer nivel de fonoabsorbencia 12 dB con caudal de descarga 2l/s según EN 14366. Gama Triplus de la serie de sistemas de evacuación insonorizada ITALSAN.

**VS0650093** m Tubo Triplus Evacuación insonorizada, D=90 mm
Tubo de polipropileno triple capa para evacuación insonorizada de aguas residuales y pluviales por gravedad a baja y alta temperatura, de diámetro 90 mm y 3,1 mm de espesor, fabricado y certificado según norma UNE-EN 1451, conforme a las especificaciones del DB-HR del CTE y RD 1367/2007 "Ley del Ruido", para unión mediante boca con junta elástica monolabial, certificado Fraunhofer nivel de fono absorbencia 12 dB (A) con caudal de descarga 2l/s según EN 14366. Presentación en barras de 0,5 m, 1 m, 2 m y 3 m de color azul, gama Triplus de la serie sistemas de evacuación insonorizada ITALSAN.

**VS0650449** u Codo 87°30' Triplus Evacuación Insonorizada, D= 90 mm
Codo 87°30' de polipropileno para evacuación insonorizada de aguas residuales y pluviales por gravedad a baja y alta temperatura, fabricado y certificado según norma UNE EN 1451, conforme a las especificaciones del DB-HR del CTE y RD 1367/2007 "Ley del Ruido", para unión mediante boca con junta elástica monolabial, certificado Fraunhofer nivel de fonoabsorbencia 12 dB con caudal de descarga 2l/s según EN 14366. Gama Triplus de la serie de sistemas de evacuación insonorizada ITALSAN.

**VS0650525** u Derivación 45° Triplus Evacuación Insonorizada, D= 90 mm
Derivación 45° de polipropileno para evacuación insonorizada de aguas residuales y pluviales por gravedad a baja y alta temperatura, fabricado y certificado según norma UNE EN 1451, conforme a las especificaciones del DB-HR del CTE y RD 1367/2007 "Ley del Ruido", para unión mediante boca con junta elástica monolabial, certificado Fraunhofer nivel de fonoabsorbencia 12 dB con caudal de descarga 2l/s según EN 14366. Gama Triplus de la serie de sistemas de evacuación insonorizada ITALSAN.

**VS0650113** m Tubo Triplus Evacuación insonorizada, D=110 mm
Tubo de polipropileno triple capa para evacuación insonorizada de aguas residuales y pluviales por gravedad a baja y alta temperatura, de diámetro 110 mm y 3,4 mm de espesor, fabricado y certificado según norma UNE-EN 1451, conforme a las especificaciones del DB-HR del CTE y RD 1367/2007 "Ley del Ruido", para unión mediante boca con junta elástica monolabial, certificado Fraunhofer nivel de fono absorbencia 12 dB (A) con caudal de descarga 2l/s según EN 14366. Presentación en barras de 0,5 m, 1 m, 2 m y 3 m de color azul, gama Triplus de la serie sistemas de evacuación insonorizada ITALSAN.

**VS0650459** u Codo 87°30' Triplus Evacuación Insonorizada, D= 110 mm
Codo 87°30' de polipropileno para evacuación insonorizada de aguas residuales y pluviales por gravedad a baja y alta temperatura, fabricado y certificado según norma UNE EN 1451, conforme a las especificaciones del DB-HR del CTE y RD 1367/2007 "Ley del Ruido", para unión mediante boca con junta elástica monolabial, certificado Fraunhofer nivel de fonoabsorbencia 12 dB con caudal de descarga 2l/s según EN 14366. Gama Triplus de la serie de sistemas de evacuación insonorizada ITALSAN.

**VS0650531** u Derivación 45° Triplus Evacuación Insonorizada, D= 110 mm
Derivación 45° de polipropileno para evacuación insonorizada de aguas residuales y pluviales por gravedad a baja y alta temperatura, fabricado y certificado según norma UNE EN 1451, conforme a las especificaciones del DB-HR del CTE y RD 1367/2007 "Ley del Ruido", para unión mediante boca con junta elástica monolabial, certificado Fraunhofer nivel de fonoabsorbencia 12 dB con caudal de descarga 2l/s según EN 14366. Gama Triplus de la serie de sistemas de evacuación insonorizada ITALSAN.

**VS0650133** m Tubo Triplus Evacuación insonorizada, D=125 mm
Tubo de polipropileno triple capa para evacuación insonorizada de aguas residuales y pluviales por gravedad a baja y alta temperatura, de diámetro 125 mm y 3,9 mm de espesor, fabricado y certificado según norma UNE-EN 1451, conforme a las especificaciones del DB-HR del CTE y RD 1367/2007 "Ley del Ruido", para unión mediante boca con junta elástica monolabial, certificado Fraunhofer nivel de fono absorbencia 12 dB (A) con caudal de descarga 2l/s según EN 14366. Presentación en barras de 0,5 m, 1 m, 2 m y 3 m de color azul, gama Triplus de la serie sistemas de evacuación insonorizada ITALSAN.

**VS0650469** u Codo 87°30' Triplus Evacuación Insonorizada, D= 125 mm
Codo 87°30' de polipropileno para evacuación insonorizada de aguas residuales y pluviales por gravedad a baja y alta temperatura, fabricado y certificado según norma UNE EN 1451, conforme a las especificaciones del DB-HR del CTE y RD 1367/2007 "Ley del Ruido", para unión mediante boca con junta elástica monolabial, certificado Fraunhofer nivel de fonoabsorbencia 12 dB con caudal de descarga 2l/s según EN 14366. Gama Triplus de la serie de sistemas de evacuación insonorizada ITALSAN.

**VS0650537** u Derivación 45° Triplus Evacuación Insonorizada, D= 125 mm
Derivación 45° de polipropileno para evacuación insonorizada de aguas residuales y pluviales por gravedad a baja y alta temperatura, fabricado y certificado según norma UNE EN 1451, conforme a las especificaciones del DB-HR del CTE y RD 1367/2007 "Ley del Ruido", para unión mediante boca con junta elástica monolabial, certificado Fraunhofer nivel de fonoabsorbencia 12 dB con caudal de descarga 2l/s según EN 14366. Gama Triplus de la serie de sistemas de evacuación insonorizada ITALSAN.

**VS0650153** m Tubo Triplus Evacuación insonorizada, D=160 mm
Tubo de polipropileno triple capa para evacuación insonorizada de aguas residuales y pluviales por gravedad a baja y alta temperatura, de diámetro 160 mm y 4,9 mm de espesor, fabricado y certificado según norma UNE-EN 1451, conforme a las especificaciones del DB-HR del CTE y RD 1367/2007 "Ley del Ruido", para unión mediante boca con junta elástica monolabial, certificado Fraunhofer nivel de fono absorbencia 12 dB (A) con caudal de descarga 2l/s según EN 14366. Presentación en barras de 0,5 m, 1 m, 2 m y 3 m de color azul, gama Triplus de la serie sistemas de evacuación insonorizada ITALSAN.

**VS0650479** u Codo 87°30' Triplus Evacuación Insonorizada, D= 160 mm
Codo 87°30' de polipropileno para evacuación insonorizada de aguas residuales y pluviales por gravedad a baja y alta temperatura, fabricado y certificado según norma UNE EN 1451, conforme a las especificaciones del DB-HR del CTE y RD 1367/2007 "Ley del Ruido", para unión mediante boca con junta elástica monolabial, certificado Fraunhofer nivel de fonoabsorbencia 12 dB con caudal de descarga 2l/s según EN 14366. Gama Triplus de la serie de sistemas de evacuación insonorizada ITALSAN.

**VS0650543** u Derivación 45° Triplus Evacuación Insonorizada, D= 160 mm
Derivación 45° de polipropileno para evacuación insonorizada de aguas residuales y pluviales por gravedad a baja y alta temperatura, fabricado y certificado según norma UNE EN 1451, conforme a las especificaciones del DB-HR del CTE y RD 1367/2007 "Ley del Ruido", para unión mediante boca con junta elástica monolabial, certificado Fraunhofer nivel de fonoabsorbencia 12 dB con caudal de descarga 2l/s según EN 14366. Gama Triplus de la serie de sistemas de evacuación insonorizada ITALSAN.

**VS0650173** m Tubo Triplus Evacuación insonorizada, D=200 mm
Tubo de polipropileno triple capa para evacuación insonorizada de aguas residuales y pluviales por gravedad a baja y alta temperatura, de diámetro 200 mm y 6,2 mm de espesor, fabricado y certificado según norma UNE-EN 1451, conforme a las especificaciones del DB-HR del CTE y RD 1367/2007 "Ley del Ruido", para unión mediante boca con junta elástica monolabial, certificado Fraunhofer nivel de fono absorbencia 12 dB (A) con caudal de descarga 2l/s según EN 14366. Presentación en barras de 1 m, 2 m y 3 m de color azul, gama Triplus de la serie sistemas de evacuación insonorizada ITALSAN.

**VS0650489** u Codo 87°30' Triplus Evacuación Insonorizada, D= 200 mm
Codo 87°30' de polipropileno para evacuación insonorizada de aguas residuales y pluviales por gravedad a baja y alta temperatura, fabricado y certificado según norma UNE EN 1451, conforme a las especificaciones del DB-HR del CTE y RD 1367/2007 "Ley del Ruido", para unión mediante boca con junta elástica monolabial, certificado Fraunhofer nivel de fonoabsorbencia 12 dB con caudal de descarga 2l/s según EN 14366. Gama Triplus de la serie de sistemas de evacuación insonorizada ITALSAN.

**VS0650669** u Derivación 45° Triplus Evacuación Insonorizada, D= 200 mm
Derivación 45° de polipropileno para evacuación insonorizada de aguas residuales y pluviales por gravedad a baja y alta temperatura, fabricado y certificado según norma UNE EN 1451, conforme a las especificaciones del DB-HR del CTE y RD 1367/2007 "Ley del Ruido", para unión mediante boca con junta elástica monolabial, certificado Fraunhofer nivel de fonoabsorbencia 12 dB con caudal de descarga 2l/s según EN 14366. Gama Triplus de la serie de sistemas de evacuación insonorizada ITALSAN.

**VS0650193** m Tubo Triplus Evacuación insonorizada, D=250 mm
Tubo de polipropileno triple capa para evacuación insonorizada de aguas residuales y pluviales por gravedad a baja y alta temperatura, de diámetro 250 mm y 7,7 mm de espesor, fabricado y certificado según norma UNE-EN 1451, conforme a las especificaciones del DB-HR del CTE y RD 1367/2007 "Ley del Ruido", para unión mediante boca con junta elástica monolabial, certificado Fraunhofer nivel de fono absorbencia 12 dB (A) con caudal de descarga 2l/s según EN 14366. Presentación en barras de 1 m y 3 m de color azul, gama Triplus de la serie sistemas de evacuación insonorizada ITALSAN.

**VS0650499** u Codo 87°30' Triplus Evacuación Insonorizada, D= 250 mm
Codo 87°30' de polipropileno para evacuación insonorizada de aguas residuales y pluviales por gravedad a baja y alta temperatura, fabricado y certificado según norma UNE EN 1451, conforme a las especificaciones del DB-HR del CTE y RD 1367/2007 "Ley del Ruido", para unión mediante boca con junta elástica monolabial, certificado Fraunhofer nivel de fonoabsorbencia 12 dB con caudal de descarga 2l/s según EN 14366. Gama Triplus de la serie de sistemas de evacuación insonorizada ITALSAN.

**VS0650685** u Derivación 45° Triplus Evacuación Insonorizada, , D= 250 mm
Derivación 45° de polipropileno para evacuación insonorizada de aguas residuales y pluviales por gravedad a baja y alta temperatura, fabricado y certificado según norma UNE EN 1451, conforme a las especificaciones del DB-HR del CTE y RD 1367/2007 "Ley del Ruido", para unión mediante boca con junta elástica monolabial, certificado Fraunhofer nivel de fonoabsorbencia 12 dB con caudal de descarga 2l/s según EN 14366. Gama Triplus de la serie de sistemas de evacuación insonorizada ITALSAN.

**VS0501035** m Tubo PP3 Phono fonoabsorvente para Evacuación insonorizada, D= 40mm
Tubo de polipropileno triple capa reciclado fonoabsorvente para evacuación insonorizada de aguas residuales y pluviales por gravedad a baja y alta temperatura, de diámetro 40mm y 1,8 mm de espesor, fabricado según norma UNE-EN 1451, conforme a las especificaciones del DB-HR del CTE y RD 1367/2007 "Ley del Ruido", para unión mediante boca con junta elástica monolabial, certificado Fraunhofer nivel de fono absorbencia 17 dB (A) con caudal de descarga 2l/s según EN 14366. Presentación en barras de 0,5 m, 1 m y 3 m de color gris, gama PP3 Phono de la serie sistemas de evacuación insonorizada ITALSAN.

**VS0504023** u Codo 87°30' PP3 Phono, D= 40mm
Codo 87°30' de polipropileno fonoabsorvente para evacuación de aguas residuales y pluviales por gravedad a baja y alta temperatura, de diámetro 40mm, fabricado según norma UNE-EN 1451, conforme a las especificaciones del DB-HR del CTE y RD 1367/2007 "Ley del Ruido", para unión mediante boca con junta elástica monolabial, certificado Fraunhofer nivel de fono absorbencia 17 dB (A) con caudal de descarga 2l/s según EN 14366. Gama PP3 Phono de la serie sistemas de evacuación insonorizada ITALSAN.

**VS0508007** u Derivación 45° PP3 Phono, D= 40mm
Derivación 45° de polipropileno fonoabsorvente para evacuación de aguas residuales y pluviales por gravedad a baja y alta temperatura, de diámetro 40mm, fabricado según norma UNE-EN 1451, conforme a las especificaciones del DB-HR del CTE y RD 1367/2007 "Ley del Ruido", para unión mediante boca con junta elástica monolabial, certificado Fraunhofer nivel de fono absorbencia 17 dB (A) con caudal de descarga 2l/s según EN 14366. Gama PP3 Phono de la serie sistemas de evacuación insonorizada ITALSAN.

**VS0501055** m Tubo PP3 Phono fonoabsorvente para Evacuación insonorizada, D= 50mm
Tubo de polipropileno triple capa reciclado fonoabsorvente para evacuación insonorizada de aguas residuales y pluviales por gravedad a baja y alta temperatura, de diámetro 50mm y 1,8 mm de espesor, fabricado según norma UNE-EN 1451, conforme a las especificaciones del DB-HR del CTE y RD 1367/2007 "Ley del Ruido", para unión mediante boca con junta elástica monolabial, certificado Fraunhofer nivel de fono absorbencia 17 dB (A) con caudal de descarga 2l/s según EN 14366. Presentación en barras de 0,5 m, 1 m y 3 m de color gris, gama PP3 Phono de la serie sistemas de evacuación insonorizada ITALSAN.

**VS0504035** u Codo 87°30' PP3 Phono, D= 50mm
Codo 87°30' de polipropileno fonoabsorvente para evacuación de aguas residuales y pluviales por gravedad a baja y alta temperatura, de diámetro 50mm, fabricado según norma UNE-EN 1451, conforme a las especificaciones del DB-HR del CTE y RD 1367/2007 "Ley del Ruido", para unión mediante boca con junta elástica monolabial, certificado Fraunhofer nivel de fono absorbencia 17 dB (A) con caudal de descarga 2l/s según EN 14366. Gama PP3 Phono de la serie sistemas de evacuación insonorizada ITALSAN.

**VS0508013** u Derivación 45° PP3 Phono, D= 50mm
Derivación 45° de polipropileno fonoabsorvente para evacuación de aguas residuales y pluviales por gravedad a baja y alta temperatura, de diámetro 50mm, fabricado según norma UNE-EN 1451, conforme a las especificaciones del DB-HR del CTE y RD 1367/2007 "Ley del Ruido", para unión mediante boca con junta elástica monolabial, certificado Fraunhofer nivel de fono absorbencia 17 dB (A) con caudal de descarga 2l/s según EN 14366. Gama PP3 Phono de la serie sistemas de evacuación insonorizada ITALSAN.

**VS0501075** m Tubo PP3 Phono fonoabsorvente para Evacuación insonorizada, D= 75mm
Tubo de polipropileno triple capa reciclado fonoabsorvente para evacuación insonorizada de aguas residuales y pluviales por gravedad a baja y alta temperatura, de diámetro 75mm y 1,9 mm de espesor, fabricado según norma UNE-EN 1451, conforme a las especificaciones del DB-HR del CTE y RD 1367/2007 "Ley del Ruido", para unión mediante boca con junta elástica monolabial, certificado Fraunhofer nivel de fono absorbencia 17 dB (A) con caudal de descarga 2l/s según EN 14366. Presentación en barras de 3 m de color gris, gama PP3 Phono de la serie sistemas de evacuación insonorizada ITALSAN.

**VS0504047** u Codo 87°30' PP3 Phono, D= 75mm
Codo 87°30' de polipropileno fonoabsorvente para evacuación de aguas residuales y pluviales por gravedad a baja y alta temperatura, de diámetro 75 mm, fabricado según norma UNE-EN 1451, conforme a las especificaciones del DB-HR del CTE y RD 1367/2007 "Ley del Ruido", para unión mediante boca con junta elástica monolabial, certificado Fraunhofer nivel de fono absorbencia 17 dB (A) con caudal de descarga 2l/s según EN 14366. Gama PP3 Phono de la serie sistemas de evacuación insonorizada ITALSAN.

**VS0508019** u Derivación 45° PP3 Phono, D=75mm
Derivación 45° de polipropileno fonoabsorvente para evacuación de aguas residuales y pluviales por gravedad a baja y alta temperatura, de diámetro 75 mm, fabricado según norma UNE-EN 1451, conforme a las especificaciones del DB-HR del CTE y RD 1367/2007 "Ley del Ruido", para unión mediante boca con junta elástica monolabial, certificado Fraunhofer nivel de fono absorbencia 17 dB (A) con caudal de descarga 2l/s según EN 14366. Gama PP3 Phono de la serie sistemas de evacuación insonorizada ITALSAN.

**VS0501155** m Tubo PP3 Phono fonoabsorvente para Evacuación insonorizada, D= 90mm
Tubo de polipropileno triple capa reciclado fonoabsorvente para evacuación insonorizada de aguas residuales y pluviales por gravedad a baja y alta temperatura, de diámetro 90 mm y 2,2 mm de espesor, fabricado según norma UNE-EN 1451, conforme a las especificaciones del DB-HR del CTE y RD 1367/2007 "Ley del Ruido", para unión mediante boca con junta elástica monolabial, certificado Fraunhofer nivel de fono absorbencia 17 dB (A) con caudal de descarga 2l/s según EN 14366. Presentación en barras de 3 m de color gris, gama PP3 Phono de la serie sistemas de evacuación insonorizada ITALSAN.

**VS0599051** u Codo 87°30' PP3 Phono, D= 90mm
Codo 87°30' de polipropileno fonoabsorvente para evacuación de aguas residuales y pluviales por gravedad a baja y alta temperatura, de diámetro 90 mm, fabricado según norma UNE-EN 1451, conforme a las especificaciones del DB-HR del CTE y RD 1367/2007 "Ley del Ruido", para unión mediante boca con junta elástica monolabial, certificado Fraunhofer nivel de fono absorbencia 17 dB (A) con caudal de descarga 2l/s según EN 14366. Gama PP3 Phono de la serie sistemas de evacuación insonorizada ITALSAN.

**VS0599061** u Derivación 45° PP3 Phono, D=90mm
Derivación 45° de polipropileno fonoabsorvente para evacuación de aguas residuales y pluviales por gravedad a baja y alta temperatura, de diámetro 90 mm, fabricado según norma UNE-EN 1451, conforme a las especificaciones del DB-HR del CTE y RD 1367/2007 "Ley del Ruido", para unión mediante boca con junta elástica monolabial, certificado Fraunhofer nivel de fono absorbencia 17 dB (A) con caudal de descarga 2l/s según EN 14366. Gama PP3 Phono de la serie sistemas de evacuación insonorizada ITALSAN.

**VS0501095** m Tubo PP3 Phono fonoabsorvente para Evacuación insonorizada, D= 110mm
Tubo de polipropileno triple capa reciclado fonoabsorvente para evacuación insonorizada de aguas residuales y pluviales por gravedad a baja y alta temperatura, de diámetro 110 mm y 2,7 mm de espesor, fabricado según norma UNE-EN 1451, conforme a las especificaciones del DB-HR del CTE y RD 1367/2007 "Ley del Ruido", para unión mediante boca con junta elástica monolabial, certificado Fraunhofer nivel de fono absorbencia 17 dB (A) con caudal de descarga 2l/s según EN 14366. Presentación en barras de 0,5 m, 1 m y 3 m de color gris, gama PP3 Phono de la serie sistemas de evacuación insonorizada ITALSAN.

**VS0504059** u Codo 87°30' PP3 Phono, D= 110mm
Codo 87°30' de polipropileno fonoabsorvente para evacuación de aguas residuales y pluviales por gravedad a baja y alta temperatura, de diámetro 110 mm, fabricado según norma UNE-EN 1451, conforme a las especificaciones del DB-HR del CTE y RD 1367/2007 "Ley del Ruido", para unión mediante boca con junta elástica monolabial, certificado Fraunhofer nivel de fono absorbencia 17 dB (A) con caudal de descarga 2l/s según EN 14366. Gama PP3 Phono de la serie sistemas de evacuación insonorizada ITALSAN.

**VS0508025** u Derivación 45° PP3 Phono, D=110mm
Derivación 45° de polipropileno fonoabsorvente para evacuación de aguas residuales y pluviales por gravedad a baja y alta temperatura, de diámetro 110 mm, fabricado según norma UNE-EN 1451, conforme a las especificaciones del DB-HR del CTE y RD 1367/2007 "Ley del Ruido", para unión mediante boca con junta elástica monolabial, certificado Fraunhofer nivel de fono absorbencia 17 dB (A) con caudal de descarga 2l/s según EN 14366. Gama PP3 Phono de la serie sistemas de evacuación insonorizada ITALSAN.

**VS0501115** m Tubo PP3 Phono fonoabsorvente para Evacuación insonorizada, D= 125mm
Tubo de polipropileno triple capa reciclado fonoabsorbente para evacuación insonorizada de aguas residuales y pluviales por gravedad a baja y alta temperatura, de diámetro 125 mm y espesor 3,1 mm, fabricado según norma UNE EN 1454, conforme a las especificaciones del DB - HR del CTE y RD 1367/2007 "Ley del Ruido", para unión mediante boca con junta elástica monolabial, certificado Fraunhofer nivel de fonoabsorbente 17 dB (A) con caudal lde descarga 2l/s según EN 14366. Presentación en barras de 1m y 3m de color gris , gama Silere de la serie sistemas de evacuación insonorizada ITALSAN.

**VS0504071** u Codo 87°30' PP3 Phono, D= 125mm
Codo 87°30' de polipropileno fonoabsorvente para evacuación de aguas residuales y pluviales por gravedad a baja y alta temperatura, de diámetro 125 mm, fabricado según norma UNE-EN 1451, conforme a las especificaciones del DB-HR del CTE y RD 1367/2007 "Ley del Ruido", para unión mediante boca con junta elástica monolabial, certificado Fraunhofer nivel de fono absorbencia 17 dB (A) con caudal de descarga 2l/s según EN 14366. Gama PP3 Phono de la serie sistemas de evacuación insonorizada ITALSAN.

**VS0508031** u Derivación 45° PP3 Phono, D=125mm
Derivación 45° de polipropileno fonoabsorvente para evacuación de aguas residuales y pluviales por gravedad a baja y alta temperatura, de diámetro 125 mm, fabricado según norma UNE-EN 1451, conforme a las especificaciones del DB-HR del CTE y RD 1367/2007 "Ley del Ruido", para unión mediante boca con junta elástica monolabial, certificado Fraunhofer nivel de fono absorbencia 17 dB (A) con caudal de descarga 2l/s según EN 14366. Gama PP3 Phono de la serie sistemas de evacuación insonorizada ITALSAN.

**VS0501135** m Tubo PP3 Phono fonoabsorvente para Evacuación insonorizada, D= 160mm
Tubo de polipropileno triple capa reciclado fonoabsorvente para evacuación insonorizada de aguas residuales y pluviales por gravedad a baja y alta temperatura, de diámetro 160 mm y 3,9 mm de espesor, fabricado según norma UNE-EN 1451, conforme a las especificaciones del DB-HR del CTE y RD 1367/2007 "Ley del Ruido", para unión mediante boca con junta elástica monolabial, certificado Fraunhofer nivel de fono absorbencia 17 dB (A) con caudal de descarga 2l/s según EN 14366. Presentación en barras de 1 m y 3 m de color gris, gama PP3 Phono de la serie sistemas de evacuación insonorizada ITALSAN.

**VS0504083** u Codo 87°30' PP3 Phono, D= 160mm
Codo 87°30' de polipropileno fonoabsorvente para evacuación de aguas residuales y pluviales por gravedad a baja y alta temperatura, de diámetro 160 mm, fabricado según norma UNE-EN 1451, conforme a las especificaciones del DB-HR del CTE y RD 1367/2007 "Ley del Ruido", para unión mediante boca con junta elástica monolabial, certificado Fraunhofer nivel de fono absorbencia 17 dB (A) con caudal de descarga 2l/s según EN 14366. Gama PP3 Phono de la serie sistemas de evacuación insonorizada ITALSAN.

**VS0508037** u Derivación 45° PP3 Phono, D=160mm
Derivación 45° de polipropileno fonoabsorvente para evacuación de aguas residuales y pluviales por gravedad a baja y alta temperatura, de diámetro 160 mm, fabricado según norma UNE-EN 1451, conforme a las especificaciones del DB-HR del CTE y RD 1367/2007 "Ley del Ruido", para unión mediante boca con junta elástica monolabial, certificado Fraunhofer nivel de fono absorbencia 17 dB (A) con caudal de descarga 2l/s según EN 14366. Gama PP3 Phono de la serie sistemas de evacuación insonorizada ITALSAN.

**VS0220011** m Tubo Silere evacuación insonorizada, D= 58mm
Tubo de polipropileno monocapa con carga mineral para evacuación insonorizada de aguas residuales y pluviales por gravedad a baja y alta temperatura, de diámetro 58 mm y 4 mm de espesor, fabricado y certificado según norma UNE - EN 1451, conforme a las especificaciones del DB-HR del CTE y RD 1367/2007 "Ley del Ruido", para unión mediante boca con junta elástica monolabial, certificado Fraunhofer nivel de fono absorbencia 6 dB (A) con caudal de descarga de 2l/s según EN 14366. Presentación en barras de 1m, 2m y 3m de color blanco roto, gama Silere de la serie sistemas de evacuación insonorizada ITALSAN

**VS0221009** u Codo 87°30' Silere Evacuación Insonorizada,D= 58mm
Codo 87°30 monocapa con carga mineral para evacuación insonorizada de aguas residuales y pluviales por gravedad a baja y alta temperatura, de diámetro 58 mm, fabricado según norma UNE-EN 1451, conforme a las especificaciones del DB-HR del CTE y RD 1367/2007 "Ley del Ruido", para unión mediante boca con junta elástica monolabial, certificado Fraunhofer nivel de fono absorbencia 6 dB (A) con caudal de descarga 2l/s según EN 14366. Gama Silere de la serie sistemas de evacuación insonorizada ITALSAN.

**VS0222005** u Derivación 45° Silere Evacuación Insonorizada, D= 58 mm
Derivación 45° monocapa con carga mineral para evacuación insonorizada de aguas residuales y pluviales por gravedad a baja y alta temperatura, de diámetro 58 mm, fabricado según norma UNE-EN 1451, conforme a las especificaciones del DB-HR del CTE y RD 1367/2007 "Ley del Ruido", para unión mediante boca con junta elástica monolabial, certificado Fraunhofer nivel de fono absorbencia 6 dB (A) con caudal de descarga 2l/s según EN 14366. Gama Silere de la serie sistemas de evacuación insonorizada ITALSAN.

**VS0220031** m Tubo Silere evacuación insonorizada, D= 78mm
Tubo de polipropileno monocapa con carga mineral para evacuación insonorizada de aguas residuales y pluviales por gravedad a baja y alta temperatura, de diámetro 78 mm y 4,5 mm de espesor, fabricado y certificado según norma UNE-EN1451, conforme a las especificaciones del DB-HR del CTE y RD 1367/2007 "Ley del Ruido", para unión mediante boca con junta elástica monolabial, certificado Fraunhofer nivel de fono absorbencia 6 dB (A) con caudal de descarga de 2l/s según EN 14366. Presentación en barras de 1m, 2m y 3m de color blanco roto, gama Silere de la serie sistemas de evacuación insonorizada ITALSAN

**VS0221019** u Codo 87°30' Silere Evacuación Insonorizada,,D= 78mm
Codo 87°30 monocapa con carga mineral para evacuación insonorizada de aguas residuales y pluviales por gravedad a baja y alta temperatura, de diámetro 78 mm, fabricado según norma UNE-EN 1451, conforme a las especificaciones del DB-HR del CTE y RD 1367/2007 "Ley del Ruido", para unión mediante boca con junta elástica monolabial, certificado Fraunhofer nivel de fono absorbencia 6 dB (A) con caudal de descarga 2l/s según EN 14366. Gama Silere de la serie sistemas de evacuación insonorizada ITALSAN.

**VS0222009** u Derivación 45° Silere Evacuación Insonorizada, D= 78 mm
Derivación 45° monocapa con carga mineral para evacuación insonorizada de aguas residuales y pluviales por gravedad a baja y alta temperatura, de diámetro 78 mm, fabricado según norma UNE-EN 1451, conforme a las especificaciones del DB-HR del CTE y RD 1367/2007 "Ley del Ruido", para unión mediante boca con junta elástica monolabial, certificado Fraunhofer nivel de fono absorbencia 6 dB (A) con caudal de descarga 2l/s según EN 14366. Gama Silere de la serie sistemas de evacuación insonorizada ITALSAN.

**VS0220050** m Tubo Silere evacuación insonorizada, D= 90mm
Tubo de polipropileno monocapa con carga mineral para evacuación insonorizada de aguas residuales y pluviales por gravedad a baja y alta temperatura, de diámetro 90 mm y 4,5 mm de espesor, fabricado y certificado según UNE-EN 1451, conforme a las especificaciones del DB-HR del CTE y RD 1367/2007 "Ley del Ruido", para unión mediante boca con junta elástica monolabial, certificado Fraunhofer nivel de fono absorbencia 6 dB (A) con caudal de descarga de 2l/s según EN 14366. Presentación en barras de 2m y 3m de color blanco roto, gama Silere de la serie sistemas de evacuación insonorizada ITALSAN

**VS0221029** u Codo 87°30' Silere Evacuación Insonorizada, D= 90mm
Codo 87°30 monocapa con carga mineral para evacuación insonorizada de aguas residuales y pluviales por gravedad a baja y alta temperatura, de diámetro 90 mm, fabricado según norma UNE-EN 1451, conforme a las especificaciones del DB-HR del CTE y RD 1367/2007 "Ley del Ruido", para unión mediante boca con junta elástica monolabial, certificado Fraunhofer nivel de fono absorbencia 6 dB (A) con caudal de descarga 2l/s según EN 14366. Gama Silere de la serie sistemas de evacuación insonorizada ITALSAN.

**VS0222013** u Derivación 45° Silere Evacuación Insonorizada, D= 90 mm
Derivación 45° monocapa con carga mineral para evacuación insonorizada de aguas residuales y pluviales por gravedad a baja y alta temperatura, de diámetro 90 mm, fabricado según norma UNE-EN 1451, conforme a las especificaciones del DB-HR del CTE y RD 1367/2007 "Ley del Ruido", para unión mediante boca con junta elástica monolabial, certificado Fraunhofer nivel de fono absorbencia 6 dB (A) con caudal de descarga 2l/s según EN 14366. Gama Silere de la serie sistemas de evacuación insonorizada ITALSAN.

**VS0220061** m Tubo Silere evacuación insonorizada, D= 110mm
Tubo de polipropileno monocapa con carga mineral para evacuación insonorizada de aguas residuales y pluviales por gravedad a baja y alta temperatura, de diámetro 110 mm y 5,4 mm de espesor, fabricado y certificado según norma UNE-EN 1451, conforme a las especificaciones del DB-HR del CTE y RD 1367/2007 "Ley del Ruido", para unión mediante boca con junta elástica monolabial, certificado Fraunhofer nivel de fono absorbencia 6 dB (A) con caudal de descarga de 2l/s según EN 14366. Presentación en barras de 0,25m, 0,5m, 1m, 2m y 3m de color blanco roto, gama Silere de la serie sistemas de evacuación insonorizada ITALSAN

**VS0221039** u Codo 87°30' Silere Evacuación Insonorizada,,D= 110mm
Codo 87°30 monocapa con carga mineral para evacuación insonorizada de aguas residuales y pluviales por gravedad a baja y alta temperatura, de diámetro 110 mm, fabricado según norma UNE-EN 1451, conforme a las especificaciones del DB-HR del CTE y RD 1367/2007 "Ley del Ruido", para unión mediante boca con junta elástica monolabial, certificado Fraunhofer nivel de fono absorbencia 6 dB (A) con caudal de descarga 2l/s según EN 14366. Gama Silere de la serie sistemas de evacuación insonorizada ITALSAN.

**VS0222019** u Derivación 45° Silere Evacuación Insonorizada, D= 110mm
Derivación 45° monocapa con carga mineral para evacuación insonorizada de aguas residuales y pluviales por gravedad a baja y alta temperatura, de diámetro 110 mm, fabricado según norma UNE-EN 1451, conforme a las especificaciones del DB-HR del CTE y RD 1367/2007 "Ley del Ruido", para unión mediante boca con junta elástica monolabial, certificado Fraunhofer nivel de fono absorbencia 6 dB (A) con caudal de descarga 2l/s según EN 14366. Gama Silere de la serie sistemas de evacuación insonorizada ITALSAN.

**VS0220081** m Tubo Silere evacuación insonorizada, D= 135mm
Tubo de polipropileno monocapa con carga mineral para evacuación insonorizada de aguas residuales y pluviales por gravedad a baja y alta temperatura, de diámetro 135 mm y 5,6 mm de espesor, fabricado y certificado según norma UNE-EN 1451, conforme a las especificaciones del DB-HR del CTE y RD 1367/2007 "Ley del Ruido", para unión mediante boca con junta elástica monolabial, certificado Fraunhofer nivel de fono absorbencia 6 dB (A) con caudal de descarga de 2l/s según EN 14366. Presentación en barras de 1m y 3m de color blanco roto, gama Silere de la serie sistemas de evacuación insonorizada ITALSAN

**VS0221049** u Codo 87°30' Silere Evacuación Insonorizada, D= 135mm
Codo 87°30 monocapa con carga mineral para evacuación insonorizada de aguas residuales y pluviales por gravedad a baja y alta temperatura, de diámetro 135 mm, fabricado según norma UNE-EN 1451, conforme a las especificaciones del DB-HR del CTE y RD 1367/2007 "Ley del Ruido", para unión mediante boca con junta elástica monolabial, certificado Fraunhofer nivel de fono absorbencia 6 dB (A) con caudal de descarga 2l/s según EN 14366. Gama Silere de la serie sistemas de evacuación insonorizada ITALSAN.

**VS0222023** u Derivación 45° Silere Evacuación Insonorizada, D= 135mm
Derivación 45° monocapa con carga mineral para evacuación insonorizada de aguas residuales y pluviales por gravedad a baja y alta temperatura, de diámetro 135 mm, fabricado según norma UNE-EN 1451, conforme a las especificaciones del DB-HR del CTE y RD 1367/2007 "Ley del Ruido", para unión mediante boca con junta elástica monolabial, certificado Fraunhofer nivel de fono absorbencia 6 dB (A) con caudal de descarga 2l/s según EN 14366. Gama Silere de la serie sistemas de evacuación insonorizada ITALSAN.

**VS0220101** m Tubo Silere evacuación insonorizada, D= 160mm
Tubo de polipropileno monocapa con carga mineral para evacuación insonorizada de aguas residuales y pluviales por gravedad a baja y alta temperatura, de diámetro 160 mm y 5,6 mm de espesor, fabricado y certificado según norma UNE-EN 1451, conforme a las especificaciones del DB-HR del CTE y RD 1367/2007 "Ley del Ruido", para unión mediante boca con junta elástica monolabial, certificado Fraunhofer nivel de fono absorbencia 6 dB (A) con caudal de descarga de 2l/s según EN 14366. Presentación en barras de 1m y 3m de color blanco roto, gama Silere de la serie sistemas de evacuación insonorizada ITALSAN

**VS0221059** u Codo 87°30' Silere Evacuación Insonorizada, D= 160mm
Codo 87°30 monocapa con carga mineral para evacuación insonorizada de aguas residuales y pluviales por gravedad a baja y alta temperatura, de diámetro 160 mm, fabricado según norma UNE-EN 1451, conforme a las especificaciones del DB-HR del CTE y RD 1367/2007 "Ley del Ruido", para unión mediante boca con junta elástica monolabial, certificado Fraunhofer nivel de fono absorbencia 6 dB (A) con caudal de descarga 2l/s según EN 14366. Gama Silere de la serie sistemas de evacuación insonorizada ITALSAN.

**VS0222027** u Derivación 45° Silere Evacuación Insonorizada, D= 160 mm
Derivación 45° monocapa con carga mineral para evacuación insonorizada de aguas residuales y pluviales por gravedad a baja y alta temperatura, de diámetro 160 mm, fabricado según norma UNE-EN 1451, conforme a las especificaciones del DB-HR del CTE y RD 1367/2007 "Ley del Ruido", para unión mediante boca con junta elástica monolabial, certificado Fraunhofer nivel de fono absorbencia 6 dB (A) con caudal de descarga 2l/s según EN 14366. Gama Silere de la serie sistemas de evacuación insonorizada ITALSAN.

**VSE010003** m Tubo Ecoforte para Evacuación y Saneamiento enterrado, D= 110 mm SN4
Tubo de polipropileno de alto módulo (PP-HM) triple capa para sistemas de evacuación y saneamiento enterrado sin presión a baja y alta temperatura, de diámetro 110 mm y 3,4 mm de espesor, fabricado según norma UNE-EN 13476-1:2007, código de aplicación U según UNE EN 13476, para unión mediante boca con junta elástica monolabial. Rigidez anular SN4. Presentación en barras de 3 m en color externo RAL 8023, interno 9003 de la gama Ecoforte de evacuación y saneamiento enterrado ITALSAN.

**VSE010013** m Tubo Ecoforte para Evacuación y Saneamiento enterrado, D= 125 mm SN4
Tubo de polipropileno de alto módulo (PP-HM) triple capa para sistemas de evacuación y saneamiento enterrado sin presión a baja y alta temperatura, de diámetro 125 mm y 3,9 mm de espesor, fabricado según norma UNE-EN 13476-1:2007, código de aplicación U según UNE EN 13476, para unión mediante boca con junta elástica monolabial. Rigidez anular SN4. Presentación en barras de 3 m en color externo RAL 8023, interno 9003 de la gama Ecoforte de evacuación y saneamiento enterrado ITALSAN.

**VSE010023** m Tubo Ecoforte para Evacuación y Saneamiento enterrado, D= 160 mm SN4
Tubo de polipropileno de alto módulo (PP-HM) triple capa para sistemas de evacuación y saneamiento enterrado sin presión a baja y alta temperatura, de diámetro 160 mm y 4,9 mm de espesor, fabricado según norma UNE-EN 13476-1:2007, código de aplicación U según UNE EN 13476, para unión mediante boca con junta elástica monolabial. Rigidez anular SN4. Presentación en barras de 3 m en color externo RAL 8023, interno 9003 de la gama Ecoforte de evacuación y saneamiento enterrado ITALSAN.

**VSE010033** m Tubo Ecoforte para Evacuación y Saneamiento enterrado, D= 200 mm SN4
Tubo de polipropileno de alto módulo (PP-HM) triple capa para sistemas de evacuación y saneamiento enterrado sin presión a baja y alta temperatura, de diámetro 200 mm y 6,2 mm de espesor, fabricado según norma UNE-EN 13476-1:2007, código de aplicación U según UNE EN 13476, para unión mediante boca con junta elástica monolabial. Rigidez anular SN4. Presentación en barras de 3 m en color externo RAL 8023, interno 9003 de la gama Ecoforte de evacuación y saneamiento enterrado ITALSAN.

**VSE010043** m Tubo Ecoforte para Evacuación y Saneamiento enterrado, D= 250 mm SN4
Tubo de polipropileno de alto módulo (PP-HM) triple capa para sistemas de evacuación y saneamiento enterrado sin presión a baja y alta temperatura, de diámetro 250 mm y 7,7 mm de espesor, fabricado según norma UNE-EN 13476-1:2007, código de aplicación U según UNE EN 13476, para unión mediante boca con junta elástica monolabial. Rigidez anular SN4. Presentación en barras de 3 m en color externo RAL 8023, interno 9003 de la gama Ecoforte de evacuación y saneamiento enterrado ITALSAN.

**VSE010053** m Tubo Ecoforte para Evacuación y Saneamiento enterrado, D= 315 mm SN4
Tubo de polipropileno de alto módulo (PP-HM) triple capa para sistemas de evacuación y saneamiento enterrado sin presión a baja y alta temperatura, de diámetro 315 mm y 9,7 mm de espesor, fabricado según norma UNE-EN 13476-1:2007, código de aplicación U según UNE EN 13476, para unión mediante boca con junta elástica monolabial. Rigidez anular SN4. Presentación en barras de 3 m en color externo RAL 8023, interno 9003 de la gama Ecoforte de evacuación y saneamiento enterrado ITALSAN.

**VSE010113** m Tubo Ecoforte para Evacuación y Saneamiento enterrado, D= 125 mm SN8
Tubo de polipropileno de alto módulo (PP-HM) triple capa para sistemas de evacuación y saneamiento enterrado sin presión a baja y alta temperatura, de diámetro 125 mm y 4,3 mm de espesor, fabricado según norma UNE-EN 13476-1:2007, código de aplicación U según UNE EN 13476, para unión mediante boca con junta elástica monolabial. Rigidez anular SN8. Presentación en barras de 3 m en color externo RAL 8023, interno 9003 de la gama Ecoforte de evacuación y saneamiento enterrado ITALSAN

**VSE010123** m Tubo Ecoforte para Evacuación y Saneamiento enterrado, D= 160 mm SN8
Tubo de polipropileno de alto módulo (PP-HM) triple capa para sistemas de evacuación y saneamiento enterrado sin presión a baja y alta temperatura, de diámetro 160 mm y 5,5 mm de espesor, fabricado según norma UNE-EN 13476-1:2007, código de aplicación U según UNE EN 13476, para unión mediante boca con junta elástica monolabial. Rigidez anular SN8. Presentación en barras de 3 m en color externo RAL 8023, interno 9003 de la gama Ecoforte de evacuación y saneamiento enterrado ITALSAN

**VSE010133** m Tubo Ecoforte para Evacuación y Saneamiento enterrado, D= 200 mm SN8
Tubo de polipropileno de alto módulo (PP-HM) triple capa para sistemas de evacuación y saneamiento enterrado sin presión a baja y alta temperatura, de diámetro 200 mm y 6,8 mm de espesor, fabricado según norma UNE-EN 13476-1:2007, código de aplicación U según UNE EN 13476, para unión mediante boca con junta elástica monolabial. Rigidez anular SN8. Presentación en barras de 3 m en color externo RAL 8023, interno 9003 de la gama Ecoforte de evacuación y saneamiento enterrado ITALSAN

**VSE010143** m Tubo Ecoforte para Evacuación y Saneamiento enterrado, D= 250 mm SN8
Tubo de polipropileno de alto módulo (PP-HM) triple capa para sistemas de evacuación y saneamiento enterrado sin presión a baja y alta temperatura, de diámetro 250 mm y 8,6 mm de espesor, fabricado según norma UNE-EN 13476-1:2007, código de aplicación U según UNE EN 13476, para unión mediante boca con junta elástica monolabial. Rigidez anular SN8. Presentación en barras de 3 m en color externo RAL 8023, interno 9003 de la gama Ecoforte de evacuación y saneamiento enterrado ITALSAN

**VSE010153** m Tubo Ecoforte para Evacuación y Saneamiento enterrado, D= 315 mm SN8
Tubo de polipropileno de alto módulo (PP-HM) triple capa para sistemas de evacuación y saneamiento enterrado sin presión a baja y alta temperatura, de diámetro 315 mm y 10,6 mm de espesor, fabricado según norma UNE-EN 13476-1:2007, código de aplicación U según UNE EN 13476, para unión mediante boca con junta elástica monolabial. Rigidez anular SN8. Presentación en barras de 3 m en color externo RAL 8023, interno 9003 de la gama Ecoforte de evacuación y saneamiento enterrado ITALSAN

**VSE010163** m Tubo Ecoforte para Evacuación y Saneamiento enterrado, D= 400 mm SN8
Tubo de polipropileno de alto módulo (PP-HM) triple capa para sistemas de evacuación y saneamiento enterrado sin presión a baja y alta temperatura, de diámetro 400 mm y 13,5 mm de espesor, fabricado según norma UNE-EN 13476-1:2007, código de aplicación U según UNE EN 13476, para unión mediante boca con junta elástica monolabial. Rigidez anular SN8. Presentación en barras de 3 m en color externo RAL 8023, interno 9003 de la gama Ecoforte de evacuación y saneamiento enterrado ITALSAN

**VSE010173** m Tubo Ecoforte para Evacuación y Saneamiento enterrado, D= 500 mm SN8
Tubo de polipropileno de alto módulo (PP-HM) triple capa para sistemas de evacuación y saneamiento enterrado sin presión a baja y alta temperatura, de diámetro 500 mm y 16,8 mm de espesor, fabricado según norma UNE-EN 13476-1:2007, código de aplicación U según UNE EN 13476, para unión mediante boca con junta elástica monolabial. Rigidez anular SN8. Presentación en barras de 3 m en color externo RAL 8023, interno 9003 de la gama Ecoforte de evacuación y saneamiento enterrado ITALSAN

**VSE010223** m Tubo Ecoforte para Evacuación y Saneamiento enterrado, D= 160 mm SN12
Tubo de polipropileno de alto módulo (PP-HM) triple capa para sistemas de evacuación y saneamiento enterrado sin presión a baja y alta temperatura, de diámetro 160 mm y 6,2 mm de espesor, fabricado según norma UNE-EN 13476-1:2007, código de aplicación U según UNE EN 13476, para unión mediante boca con junta elástica monolabial. Rigidez anular SN12 . Presentación en barras de 3 m en color externo RAL 8023, interno 9003 de la gama Ecoforte de evacuación y saneamiento enterrado ITALSAN

**VSE010233** m Tubo Ecoforte para Evacuación y Saneamiento enterrado, D= 200 mm SN12
Tubo de polipropileno de alto módulo (PP-HM) triple capa para sistemas de evacuación y saneamiento enterrado sin presión a baja y alta temperatura, de diámetro 200 mm y 7,5 mm de espesor, fabricado según norma UNE-EN 13476-1:2007, código de aplicación U según UNE EN 13476, para unión mediante boca con junta elástica monolabial. Rigidez anular SN12 . Presentación en barras de 3 m en color externo RAL 8023, interno 9003 de la gama Ecoforte de evacuación y saneamiento enterrado ITALSAN

**VSE010243** m Tubo Ecoforte para Evacuación y Saneamiento enterrado, D= 250 mm SN12
Tubo de polipropileno de alto módulo (PP-HM) triple capa para sistemas de evacuación y saneamiento enterrado sin presión a baja y alta temperatura, de diámetro 250 mm y 9,4 mm de espesor, fabricado según norma UNE-EN 13476-1:2007, código de aplicación U según UNE EN 13476, para unión mediante boca con junta elástica monolabial. Rigidez anular SN12 . Presentación en barras de 3 m en color externo RAL 8023, interno 9003 de la gama Ecoforte de evacuación y saneamiento enterrado ITALSAN

**VSE010253** m Tubo Ecoforte para Evacuación y Saneamiento enterrado, D= 315 mm SN12
Tubo de polipropileno de alto módulo (PP-HM) triple capa para sistemas de evacuación y saneamiento enterrado sin presión a baja y alta temperatura, de diámetro 315 mm y 11,6 mm de espesor, fabricado según norma UNE-EN 13476-1:2007, código de aplicación U según UNE EN 13476, para unión mediante boca con junta elástica monolabial. Rigidez anular SN12 . Presentación en barras de 3 m en color externo RAL 8023, interno 9003 de la gama Ecoforte de evacuación y saneamiento enterrado ITALSAN

**VSE010263** m Tubo Ecoforte para Evacuación y Saneamiento enterrado, D= 400 mm SN12
Tubo de polipropileno de alto módulo (PP-HM) triple capa para sistemas de evacuación y saneamiento enterrado sin presión a baja y alta temperatura, de diámetro 400 mm y 15,0 mm de espesor, fabricado según norma UNE-EN 13476-1:2007, código de aplicación U según UNE EN 13476, para unión mediante boca con junta elástica monolabial. Rigidez anular SN12. Presentación en barras de 3 m en color externo RAL 8023, interno 9003 de la gama Ecoforte de evacuación y saneamiento enterrado ITALSAN

**VSE010273** m Tubo Ecoforte para Evacuación y Saneamiento enterrado, D= 500 mm SN12
Tubo de polipropileno de alto módulo (PP-HM) triple capa para sistemas de evacuación y saneamiento enterrado sin presión a baja y alta temperatura, de diámetro 500 mm y 18,6 mm de espesor, fabricado según norma UNE-EN 13476-1:2007, código de aplicación U según UNE EN 13476, para unión mediante boca con junta elástica monolabial. Rigidez anular SN12. Presentación en barras de 3 m en color externo RAL 8023, interno 9003 de la gama Ecoforte de evacuación y saneamiento enterrado ITALSAN

**VSE010333** m Tubo Ecoforte para Evacuación y Saneamiento enterrado, D= 200 mm SN16
Tubo de polipropileno de alto módulo (PP-HM) triple capa para sistemas de evacuación y saneamiento enterrado sin presión a baja y alta temperatura, de diámetro 200 mm y 8,4 mm de espesor, fabricado según norma UNE-EN 13476-1:2007, código de aplicación U según UNE EN 13476, para unión mediante boca con junta elástica monolabial. Rigidez anular SN16. Presentación en barras de 3 m en color externo RAL 8023, interno 9003 de la gama Ecoforte de evacuación y saneamiento enterrado ITALSAN

**VSE010343** m Tubo Ecoforte para Evacuación y Saneamiento enterrado, D= 250 mm SN16
Tubo de polipropileno de alto módulo (PP-HM) triple capa para sistemas de evacuación y saneamiento enterrado sin presión a baja y alta temperatura, de diámetro 250 mm y 10,6 mm de espesor, fabricado según norma UNE-EN 13476-1:2007, código de aplicación U según UNE EN 13476, para unión mediante boca con junta elástica monolabial. Rigidez anular SN16. Presentación en barras de 3 m en color externo RAL 8023, interno 9003 de la gama Ecoforte de evacuación y saneamiento enterrado ITALSAN

**VSE010353** m Tubo Ecoforte para Evacuación y Saneamiento enterrado, D= 315 mm SN16
Tubo de polipropileno de alto módulo (PP-HM) triple capa para sistemas de evacuación y saneamiento enterrado sin presión a baja y alta temperatura, de diámetro 315 mm y 13,5 mm de espesor, fabricado según norma UNE-EN 13476-1:2007, código de aplicación U según UNE EN 13476, para unión mediante boca con junta elástica monolabial. Rigidez anular SN16. Presentación en barras de 3 m en color externo RAL 8023, interno 9003 de la gama Ecoforte de evacuación y saneamiento enterrado ITALSAN

**VSE010363** m Tubo Ecoforte para Evacuación y Saneamiento enterrado, D= 400 mm SN16
Tubo de polipropileno de alto módulo (PP-HM) triple capa para sistemas de evacuación y saneamiento enterrado sin presión a baja y alta temperatura, de diámetro 400 mm y 16,9 mm de espesor, fabricado según norma UNE-EN 13476-1:2007, código de aplicación U según UNE EN 13476, para unión mediante boca con junta elástica monolabial. Rigidez anular SN16. Presentación en barras de 3 m en color externo RAL 8023, interno 9003 de la gama Ecoforte de evacuación y saneamiento enterrado ITALSAN

**VSE010373** m Tubo Ecoforte para Evacuación y Saneamiento enterrado, D= 500 mm SN16
Tubo de polipropileno de alto módulo (PP-HM) triple capa para sistemas de evacuación y saneamiento enterrado sin presión a baja y alta temperatura, de diámetro 500 mm y 21,4 mm de espesor, fabricado según norma UNE-EN 13476-1:2007, código de aplicación U según UNE EN 13476, para unión mediante boca con junta elástica monolabial. Rigidez anular SN16. Presentación en barras de 3 m en color externo RAL 8023, interno 9003 de la gama Ecoforte de evacuación y saneamiento enterrado ITALSAN
